# Fernwärmerarbeiten (Tiefbau) Duisburg, Schlenksiedlung
Angebotsaufforderung (GAEB 90, DA83)
Währung: EUR

## Fernwärmerarbeiten (Tiefbau) Duisburg, S
Datum: 12.03.26

*Hinweis*
Bauvorhaben

47055 Duisburg

Bussardstraße 1-7, 2-6
Buchholzstraße 2-26
Zum Lith 86-116
Im Schlenk 15-53

Erdarbeiten zur Verlegung einer Fernwärmeleitung über
eine Trassenlänge von ca. 770 m in einer Tiefe von 1,0
- 1,2 m.

Alle Rechnungen/Abschlagszahlungen werden an folgende
Gesellschaft gestellt:

Acopio Facility GmbH & Co. KG
Essener Straße 66
46047 Oberhausen

Ausführungszeitraum: ab 01. August 2026

Fertigstellung 31. Dezember 2027

*Hinweis*
Inhaltsverzeichnis zu den Technischen Vorbemerkungen
(Bauausf.)

1.  Art und Umfang der Leistung
1.1  Gegenstand der Ausschreibung
1.1.1  Aufbruch und Erdarbeiten
1.1.2  Entwässerungsarbeiten
1.1.3  Tragschichten
1.1.4  Deckschichten
1.1.5  Randbefestigung
1.1.6  Sonstiges
1.2  Beschreibung der Baustelle
1.2.1  Lage, Grenze
1.2.2  Trinkwasserschutzzone
1.2.3  Verkehrssituation
1.2.4  Bebauung
1.2.5  Leitungen
1.2.6  Schutz von Gebäuden/ Objekten und Anlagen
1.2.7  Kampfmittel
1.2.8  Untergrund/ Unterbau/ vorhandener Baukörper
1.2.9  Zufahrt zur Baustelle
1.2.10  Baustelleneinrichtung
1.2.11  Sicherung des Arbeitsstellenbereiches
1.2.12  Unfallverhütung
1.2.13  Verkehrsführung in
und um den Bereich der Arbeitsstelle/ Baustelle
1.2.14  Verkehrsrechtliche Anordnung, Genehmigungen
1.2.15  Landschafts- bzw.
Baumschutz im Bereich der
  Baustelle

2.  Ausführungsunterlagen
2.1  Unterlagen der AG
2.2  Allgemeine Konstruktionsmerkmale
2.3  Von der AN zu erstellende bzw. zu
beschaffende
  Ausführungsunterlagen

3.  Ausführung
3.1  Vertragliche Leistungen
3.1.1  Zeitlicher und technischer Ablauf
3.1.2  Vertragliche Leistungen für Dritte und von
Dritten
3.2  Materialien, Baustoffe, Geräte
3.2.1  Lieferungen von Baustoffen allgemein
3.2.2  Lieferung von
Recyclingbaustoffen (RCL)
3.2.3  Lieferung von Asphalt
3.2.4  Lieferung von Beton
3.2.5  Lieferung sonstiger Materialien
3.2.6  Vorhandene Materialien
3.2.6.1  Teerhaltiger Straßenaufbruch
3.2.6.2  Sonstige Aushubmaterialien des Baukörpers
3.2.7  Geräte
3.2.8  Prüfzeugnisse und Eignungsprüfungen/
-nachweise
3.2.9  Eigenüberwachungsprüfungen
3.2.10  Kontrollprüfungen
3.2.11  Abzüge bei mangelhafter Lieferung und
Ausführung
3.2.12  Sonstiges
3.3  Mitgeltende Regelwerke
3.4  Aufmaß/ Abrechnung/ Abnahme/ Nachträge
3.4.1  Aufmaß
3.4.2  Abrechnung
3.4.3  Abnahme
3.4.3.1  Allgemeines zur Abnahme
3.4.3.2  Abnahme bei erbrachten Kanalbauarbeiten
3.4.3.3  Abnahme der Straßenbauarbeiten
3.4.4  Nachträge
3.5  Lieferantenbewertung

4.  Ausführungsfristen und Termine-

*Hinweis*
Technische Vorbemerkungen zur Bauausführung

1.  Art und Umfang der Leistung

1.1  Gegenstand der Ausschreibung

Erdarbeiten zur Verlegung einer Fernwärmeleitung über
eine Trassenlänge von ca. 770 m in einer Tiefe von 1,0
- 1,2 m.

1.2  Beschreibung der Baustelle
Die Acopio Facility GmbH & Co. KG beabsichtigt den Bau
einer privaten Fernwärmeleitung zur versorgung iherer
Liegenschaften in der Schlenksiedlung in Duisburg. Zu
diesem Zweck werden Tiefbauarbeiten und
Leitungsverlegungsarbieten ausgeschrieben. Der größte
Teil der Strecke befindet sich auf privatem Grund der
Covivio. Allerdings sind drei Straßenkreuzungen
erforderlich (siehe Lageplan). Bei der
Wiederherstellung im öffentlichen Bereich ist folgendes
zu beachten: Die obersten 65 cm des verbauten Grabens
werden bis zur GOK mit Schotter aufgefüllt. Die
Wirtschaftbetriebe Duisburg stellen im Nachgang die
obersten 65 cm im öffentlichen Bereich mit ihrem
Jahresunternehmer her.
Auf den privaten Flächen sind die Oberflächen, wie
zuvor vorgefunden, wieder herzustellen.

1.2.1  Lage, Grenze
Die Lage kann den Lageplan LP1 entnommen werden.
Die Baustelle befindet sich in der Schlenksiedlung in
Duisburg-Wahnheimerort. Die Covivio Immobilien GmbH
möchte ihre Liegenschaften über eine private
Fernwärmeleitung versorgen. Die Leitung beginnt im
Bereich des Gebäudes Bussardstraße 4/6. Von dort quert
die Leitung die öffentliche Bussardstraße in Richtung
Bussardstraße Hausnummer 7. Ab hier verläuft die
Leitung auf Privatgrund in Richtung der Straße Zum Lith
Hausnummern 86-94. Zwischen den Gebäuden/Hausnummern
Zum Lith 94 und 96 ist zu zweiten Mal die öffentliche
Bussardstraße zu queren. Die Leitung verläuft in
südliche Richtung auf privatem Grund der Covivio. Auf
Höhe der Hausnummern 104/106 verspringt die Leitung in
den öffentlichen Straßenbereich der Straße Zum Lith und
biegt in die Kranichstraße ein. Westlich des Gebäudes
Zum Lith 108 verläuft die Trasse wieder auf
Privateigentum. Die Leitung wird in westliche Richtung
geführt und endet an den Gebäuden Im Schlenk
15/17/21/23.

1.2.2  Trinkwasserschutzzone
[' '] ja '.die "Richtlinien für bautechnische Maßnahmen
an Straßen in Wasserschutzgebieten" (RiStWag) sind zu
beachten. '
[X] nein, keine Schutzzone nach: "Wasserschutzgebiete
in NRW"

1.2.3  Verkehrssituation
Die Bussardstraße und die Kranichstraße sind im
Plangebiet Einbahnstraßen. Für die Verlegung der
Fernwärme sind Vollsperrungen erforderlich. Die Straße
Zum Lith ist mit Begegnungsverkehr ausgeführt,
voraussichtlich reicht eine Teilsperrung zur
Leitungsverlegugng.

1.2.4  Bebauung
Die an die Fernwärme angeschlossenen Gebäude befinden
sich alle im Eigentum der Covivio Immobilie GmbH. Im
Bereich der FW-Leitungen hat vor Beginn der Arbeiten
eine Beweissicherung für die Geäude, die öffentlichen
Straßen und Anlagen zu erfolgen.

1.2.5  Leitungen
Die genaue Lage der Bestands-Leitungen im Straßenkörper
ist vor Baubeginn bei den Ver- und Entsorgungsbetrieben
zu erfragen.

1.2.6  Kampfmittel (wurde bereits überprüft)
In weiten Teilen des Duisburger Stadtgebietes muss mit
dem Vorhandensein schädlicher Bodenveränderungen
gerechnet werden.
Bei den Tiefbauarbeiten ist daher gezielt auf
schädliche Bodenveränderungen zu achten. Sollten sich
Hinweise auf derartige Verunreinigungen ergeben, so ist
das Amt für Umwelt und Grün, Untere Bodenschutzbehörde,
entsprechend der gesetzlichen Verpflichtung gemäß  2
Landesbodenschutzgesetz vom 09.05.2000 unverzüglich zu
informieren.

Werden Kampfmittel gefunden,
Kampfmittel auf gar keinen Fall berühren oder anfassen.
Sofort die Feuerwehr oder Polizei verständigen (Tel.
112/ 110).
Den Zugang zur Fundstelle sperren.
Die Bauleitung der AG (Auftraggeberin) verständigen.

1.2.7  Schutz von Gebäuden/ Objekten und Anlagen
Die an Aphalt- und Pflaster-/ Plattenflächen
angrenzenden Gebäude, Objekte oder Einfriedungen wie
Zäune, Mauern oder Bepflanzungen sowie sonstige
bauliche Anlagen sind vor Beschädigungen und
Verschmutzungen zu schützen und zu sichern.
Erforderliche Schutz- und Sicherungsmaßnahmen sind mit
dem Anlieger/ Eigentümer abzustimmen.

1.2.8  Untergrund/ Unterbau/ vorhandener Baukörper

[X]  Der Aufbau des vorhandenen Baukörpers ist dem
beiligenden Baugrundgutachten der Dr. Meinecke &
Schmidt Partnerschaftsgesellschaft vom 03.12.2025 zu
entnehmen.

1.2.9  Zufahrt zur Baustelle
Die Zufahrt erfolgt über das vorhandene umliegende
Straßennetz.
Es bestehen folgende Beschränkungen:
Einbahnstraßen: Bussardstraße und Kranichstraße

1.2.10  Baustelleneinrichtung
Arbeits-, Lager- und Baustelleneinrichtungsflächen
können nur im Bereich der Baustelle auf den
Liegenschaften der Covivio Immobilien GmbH
unentgeltlich zur Verfügung gestellt werden. Vor Beginn
der Arbeiten ist die Baustelleneinrichtung mit dem AG
abzustimmen.
Ver- und Entsorgungsanschlüsse stehen zu ortsüblichen
Bedingungen zur Verfügung.

1.2.11  Sicherung des Arbeitsstellenbereiches
Es gelten die Bestimmungen der Zusätzlichen Technischen
Vertragsbedingungen und Richtlinien für
Sicherungsarbeiten an Arbeitsstellen an Straßen, ZTV-SA
sowie die Richtlinien für die Sicherung von
Arbeitsstellen an Straßen, RSA.
Diese Regelungen werden in vollem Umfang
Vertragsbestandteil.

1.2.12  Unfallverhütung
Die berufsgenossenschaftlichen
Unfallverhütungsvorschriften der BGV-C 22 mit den
entsprechenden Durchführungsvorschriften sind zu
beachten. Unfälle sind der AG umgehend zu melden.
Die Technischen Regeln für Arbeitsstätten (ASR) sind zu
beachten.

1.2.13  Verkehrsführung in und um den Bereich der
Arbeitsstelle/ Baustelle
Die Verlegung von Haltestellen oder sonstiger Anlagen
des ÖPNV auf dem Stadtgebiet Duisburg darf
grundsätzlich nur unter vorheriger Abstimmung mit der
Duisburger Verkehrsgesellschaft AG (DVG) erfolgen. Die
DVG ist für sämtliche Haltestellen in Duisburg allein
zuständig. Die Kosten der Umlegung oder Änderung
(Folgekosten) trägt die DVG. Über die Verlegung von
Haltestellen oder sonstiger Anlagen des ÖPNV im Rahmen
der Baumaßnahme ist die AG vor Ausführung der
Leistungen durch die AN (Auftragnehmerin) schriftlich
zu informieren.
Während der gesamten Bauzeit sowie in der arbeitsfreien
Zeit muss sichergestellt sein, dass Feuerwehr- und
Rettungsfahrzeuge ungehindert die Baustelle passieren
können.
Fußgänger und Radfahrer sind im Arbeitsstellenbereich
(z.B. Aufgrabungen, Baugruben, Gräben etc.) während der
gesamten Bauzeit mit fester Absperrung (z.B. mobile
Absturzsicherung, etc.) gemäß den Anforderungen der
ZTV-SA, zu sichern, d. h. geschützt zu führen. Ggf.
wird während der Bauausführung das mehrmalige Umsetzen
der Absicherung notwendig.

Die Anlieger sind auf unvermeidbare Behinderungen
hinzuweisen. Der Anliegerverkehr ist nach Wahl der AN
(z.B. Anrampungen, Stahlplatten, etc.) zu
gewährleisten.

Beschreibung einer möglichen Verkehrsführung:
[X]  Die Straßen Bussardstraße und
Kranichstraße werden für den Durchgangsverkehr temorär
für die Erstellung der Straßenquerungen gesperrt,

[X]  Während der Bauzeit muss eine
Fahrspur der Straße Zum Lith gesperrt werden,
voraussichtlich ist der Verkehr durch eine
Baustellenverkehrszeichenanlage zu regeln,

[X]  Die entsprechende Verkehrsrechtliche
Anordnung ist durch den AG einzuholen.

Die Kosten für die Aufrechterhaltung des Verkehrs im
Arbeitsstellenbereich der in Punkt 1.2.13 beschriebenen
Aufwendungen sind in die Einheitspreise des LV's
einzurechnen. Für die Genehmigungen gibt es eine
separate Position.

1.2.14  Verkehrsrechtliche Anordnung, Genehmigungen
Für die Genehmigung eines Verkehrszeichenplanes gemäß
45 Abs. 6 StVO hat sich der AN so rechtzeitig,
mindestens aber 14 Kalendertage vor Arbeitsbeginn mit
der Verkehrsbehörde der Stadt Duisburg in Verbindung zu
setzen, dass der genehmigte Plan zum Arbeitsbeginn
vorliegt.
Ansprechpartner bei der Verkehrsbehörde ist zu
ermitteln.
Die AN hat die Abstimmung mit allen für die
verkehrsrechtliche Anordnung relevanten Beteiligten
herbeizuführen. Besprechungsergebnisse sind von der AN
zu protokollieren und der AG zeitnah zur Abstimmung
vorzulegen. Gebühren für Genehmigungen der Maßnahmen
zur Verkehrsregelung und Verkehrssicherung im Bereich
der Arbeitsstelle und ihren Nebenanlagen werden
gesondert vergütet (siehe Position).

Alle anderen Aufwendungen sind in die Einheitspreise
einzurechnen.
Die AN ist verpflichtet, spätestens 5 Werktage vor
Baubeginn, schriftliche Anliegerinformationen der AG zu
vervielfältigen und an jeden Haushalt zu verteilen.
Diese Aufwendungen sind bei der Preisbildung zu
berücksichtigen.
Die AN ist verpflichtet, am Anfang und Ende der
Arbeitsstelle Schilder mit der Firmenbezeichnung,
Anschrift und Telefonnummer (24 h-Erreichbarkeit der
Firma) anzubringen.

1.2.15  Landschafts- bzw. Baum-/ Wurzelschutz im
Bereich der Baustelle (alle Bäume und Sträucher im
Leitungsbereich wurden bereits entfernt)
Der Baumbestand sowie dazugehörige Wurzelbereiche sind
gem. den Richtlinien zum Schutz von Bäumen und
Sträuchern im Bereich von Baustellen (RAS-LP 4) sowie
DIN 18920 (Schutz von Bäumen, Pflanzenbeständen und
Vegetationsflächen bei Baumaßnahmen) zu schützen.
Der erforderliche Stammschutz ist wie im
Leistungsverzeichnis beschrieben auszuführen. Alle
anderen Forderungen oder Erschwernisse nach RAS-LP 4
sind in die Einheitspreise einzurechnen.
Das Befahren mit Baufahrzeugen sowie das Lagern von
Baumaterialien oder Abstellen von Baucontainer auf
Vegitationsflächen im Wurzelbereich unter der Baumkrone
ist nicht zulässig.
Werden Baumwurzeln gekappt oder verletzt, so haftet
hierfür derjenige, der für die Verletzung der Wurzeln
und die Kappung der Wurzel verantwortlich ist (  823
Abs. 1 BGB). Das gilt auch für Folgeschäden. Nur eine
Einwilligung oder Verpflichtung des Baumeigentümers
kann die Rechtswidrigkeit beseitigen.

2.  Ausführungsunterlagen

2.1  Unterlagen der AG
[X] Der AN werden folgende Pläne und Unterlagen zur
Verfügung gestellt:
  LP 1 Lageplan
  RQ1 Regelquerschnitte

Die AN hat die ihr übergebenen Unterlagen unverzüglich
zu prüfen und mit den örtlichen Gegebenheiten zu
vergleichen (Prüf- und Hinweispflicht der AN).
Die "Anweisung für den Straßenbau in Duisburg" (ASD)
ist zu berücksichtigen. Die Anweisung kann in den
Geschäftsräumen der AG oder im Internet unter
www.duisburg.de, Suchbegriff "Handbuch Anweisung für
den Straßenbau in Duisburg" eingesehen bzw.
heruntergeladen werden. Es gilt jeweils die zum
Vertragszeitpunkt aktuelle Fassung der ASD.

2.2  Allgemeine Konstruktionsmerkmale
Die Verkehrsflächen haben folgende Konstruktionen:
1. siehe Bodengutachten (Aufbau Zum Lith unbekannt)
2. Die Wiederherstellung der öffentlichen Flächen
erfolgt durch den Jahresunternehmer der
Wirtschaftsbetriebe Duisburg (siehe Bescheid,
Maßnahmennummer 33176/25)

2.3  Von der AN zu erstellende bzw. zu
beschaffende Ausführungsunterlagen
Die AN hat für von ihr für die AG verlegte Leitungen
einschließlich der Leerrohre Bestandspläne im Maßstab 1
: 250  zu fertigen. Die Einmessung muss sich auf
örtliche Festpunkte beziehen, so dass die Leitungen
jederzeit nach Lage und Höhe festzustellen sind.

Darüber hinaus sind folgende Unterlagen anzufertigen
bzw. vorzulegen:
[X]  Bauzeitenplan
[X]  Bestandspläne
[X]  Dokumentationsaufnahmen
[X]  Sonstiges: Beweissicherung

Baustellentagesberichte sind in jedem Fall wie
nachstehend beschrieben zu führen:
Die Baustellentagesberichte sollen den Stand und
Fortschritt der Bauarbeiten sowie bedeutsame
Sachverhalte des Bauablaufes festhalten. Von der AN zu
führende Baustellentagesberichte sind bei
Baustellenkontrollen der AG zur Einsichtnahme
vorzulegen und von beiden Parteien abzuzeichnen. Die
Eintragungen sind tagesaktuell vorzunehmen.
Nachträgliche Eintragungen oder Änderungen sind als
solche sichtbar zu dokumentieren. Die AG stellt der AN
einen Formularvordruck "Baustellentagesbericht" zur
Verfügung. Dieser Formularvordruck enthält
Mindestangaben zur Dokumentation der Baustelle. Die AN
kann eigene Formulare nutzen. Diese
müssen dann zwingend die Mindestangaben aus dem
Formularvordruck der AG enthalten.

3.  Ausführung
3.1  Vertragliche Leistungen
3.1.1  Zeitlicher und technischer Ablauf

[X]  Die AN hat einen
Rahmenablaufplan für die Projektabwicklung aufzustellen
und mit der AG abzustimmen.
 Dieser ist Grundlage für einen Bauzeitenplan, den die
AN rechtzeitig vor Baubeginn der AG einzureichen hat.
Nach Zustimmung wird der Bauzeitenplan Bestandteil des
Vertrages. Wird bei der Bauausführung festgestellt,
dass Termine des Bauzeitenplans nicht eingehalten
werden, hat die AN auf Verlangen der AG
Anpassungsmaßnahmen vorzuschlagen mit dem Ziel, die im
Vertrag festgelegten Termine einzuhalten. Nach
Abstimmung mit der AG wird ein daraufhin aktualisierter
Bauzeitenplan Grundlage für die weitere Abwicklung des
Projektes.
[X]  Die Oberflächenwiederherstellung im
öffentlichen Bereich erfolgt durch die
Wirtschaftsbetriebe Duisburg. Die AN hat die obersten
65 cm mit Schotter (bis Geländeoberkante) aufzufüllen.

Die Arbeiten müssen in mehreren Teilabschnitten
ausgeführt werden.

3.1.2  Vertragliche Leistungen für Dritte und von
Dritten

Die im Verlauf der Bauausführung begleitend
anfallenden, von Dritten zu erbringenden Leistungen,
hat die AN im Rahmen ihres Bauablaufplans mit den
Beteiligten zu koordinieren und entsprechend
einzuplanen.

Die AN hat sich zur Erzielung eines störungsfreien
Arbeitsablaufes mit der AG und anderen AN bzw. Dritten
rechtzeitig abzustimmen.

In den Ausführungsfristen ist der zusätzliche
Zeitbedarf der Arbeiten für Dritte und von Dritten bei
der Kalkulation zu berücksichtigen.

3.2  Materialien, Baustoffe, Geräte
3.2.1  Lieferungen von Baustoffen allgemein
Die Lieferung aller Baustoffe, soweit sie nicht
ausdrücklich ausgeschlossen ist, ist in
denLeistungspositionen enthalten.
Für die Lieferung der Materialien und Stoffe gelten die
aktuellen technischen Richtlinien.
Alle zu liefernden Baustoffe müssen von Werken bezogen
werden, die der Überwachung durch eine anerkannte
neutrale Prüfstelle unterliegen.
Wiege- und Lieferscheine:
Wenn für die Abrechnung von Stoffen nach Masse im
Vertrag keine andere Regelung getroffen ist, so wird
von der AN zum Nachweis des Verbrauchs die Vorlage von
Wiegescheinen, gegebenenfalls von Lieferscheinen
verlangt. Dabei ist zu beachten:
Wiegescheine sind Leistungsnachweise in Form von
Ausdrucken einer geeichten Waage für den
Materialnachweis, die nur für die Abrechnung
herangezogen werden dürfen, wenn sie von der AN bei
Anlieferung unterschrieben wurden. Lieferscheine sind
Begleitpapiere mit Angaben zu Menge und Beschaffenheit
einer Ware, die nach Unterzeichnung durch die
Empfängerin zu
Beweisurkunden über den Empfang werden.
Es ist darauf zu achten, dass der Wiegeschein die
folgenden Angaben aufgedruckt enthält:
 Lieferwerk,
 Name der Baustelle,
 Bezeichnung des Wägegutes,
 Nummer des Wiegescheins,
 Datum und Uhrzeit der Wägung,
 Taramasse (T), kein gespeicherter mittlerer Tarawert
(PT),
 Bruttomasse (B),
 Nettomasse (N),
 Kennzeichnung des Fahrzeugs (betriebseigene
Bezeichnung/ amtliches Kennzeichen),
 Name des Wägers.
Die Nummer des Wiegescheines muss vom Druckwerk
fortlaufend eingedruckt worden sein. Die Taramasse muss
bei jeder Wägung neu ermittelt werden. Gespeicherte
mittlere Tarawerte (Festtara) von Kraftfahrzeugen zur
Bestimmung der Nettomasse dürfen nicht verwendet
werden.
Beim Einsatz von Schaufellader- bzw. Förderbandwaagen
gelten zusätzlich folgende
Regelungen:
 Der Wiegeschein muss eine Erklärung enthalten, dass es
sich um eine geeichte Waage handelt.
 Anstelle des Ausdruckes von Tara- und Bruttomasse
tritt die Nettogesamtmasse des Ladegutes sowie
zusätzlich bei Schaufellader-Waagen die Anzahl der
geladenen Schaufeln (Ladevorgänge).
Die Wiegescheine sind vom Bedienungspersonal der
Schaufellader- bzw. Förderband

Waagen zu unterschreiben.
Die Wiegescheine sind an der Verwendungsstelle sofort
von der AN abzuzeichnen. Sie sind in doppelter
Ausführung mindestens arbeitstäglich vorzulegen und
unter Angabe der Ordnungszahl aus den
Vertragsunterlagen und gegebenenfalls der
Verwendungsstelle zu den Unterlagen zu nehmen und in
den Tagesberichten zu dokumentieren. Die Bestätigung
der Wiegescheine erfolgt durch Unterschrift der AG.
Bei einem Nachweis durch Schaufellader- bzw.
Förderband-Waagen sind durch die AN zu Lasten dessen
kontinuierlich für 10 % der Lieferungen
Kontrollwägungen durch zuführen und der AG
unaufgefordert zeitnah zu übergeben. Notwendige
Änderungen oder zusätzliche Eintragungen sind
zweifelsfrei vorzunehmen und müssen von der AG und der
AN zusätzlich abgezeichnet
werden.
Sofern von der AN keine anderwärtigen Nachweise
vorliegen, gelten behelfsweise folgende
Umrechnungsfaktoren:
Recyclingmaterial (RC 1)
2,00 t/m3
Überkorn aus RC-Material
1,70 t/m3
Überkorn aus Naturstein
1,75 t/m3
Natursteinschotter (Grauwacke)  2,10
t/m3
Natursteinschotter (Basalt)
2,25 t/m3
Sand (0/4 mm)
  1,65 t/m3
Kies-Sand (Füllstoff 0/16)
1,85 t/m3
Oberboden angedeckt
1,65 t/m3
Walzasphalt
  2,40 t/m3
Gussasphalt
  2,30 t/m3
Beton
  2,40 t/m3
Stahlbeton
  2,50 t/m3
Teerhaltige Schichten
2,35 t/m3
Sonstiges: ''

3.2.2  Lieferung von Recyclingbaustoffen (RCL)
Für die Lieferung von Recyclingbaustoffen gilt die TL
SoB-StB in Verbindung mit dem Gem. RdErl. d. MUNLV und
MWME des Landes NRW. Als Recyclingbaustoff ist
ausschließlich RCL I durch die AN zu verwenden. Dies
ist in den entsprechenden Positionen des Leistungsverzeichnisses bei der Kalkulation zu berücksichtigen.
Die AN steht gegenüber der AG vor Einbau von
Recyclingmaterial in der Nachweispficht über die
Verwendung von Material gemäß  RCL I.

3.2.3  Lieferung von Asphalt
In Anlehnung an die vom BMVI (Bundesministerium für
Verkehr und digitale Infrastruktur) entwickelten
"Maßnahmen zur Steigerung der Asphalteinbauqualität"
sind für den Transport von Asphaltmaterialien durch die
AN ausschließlich Fahrzeuge mit thermoisolierten
Außenflächen sowie einer Abdeckeinrichtung zu
verwenden.

Bei Anlieferungen von Kleinmengen (< 10 t) sind für den
Transport ausschließlich thermoisolierte Transportboxen
(-container) für Asphalt zugelassen.

3.2.4  Lieferung von Beton
Für die Lieferung von Beton gelten die DIN EN 206-1/
DIN 1045-2. Die Verwendung von Betonzusatzmitteln
bedarf der schriftlichen Zustimmung der AG.

3.2.5  Lieferung sonstiger Materialien
-

3.2.6  Vorhandene Materialien
Der Begriff "entsorgen" bedeutet, dass die jeweiligen
Materialien durch die AN einer "Verwertung" oder
"Beseitigung" inkl. der anfallende Deponie-/
Kippgebühren zuzuführen sind.

3.2.6.1  Teerhaltiger Straßenaufbruch
Die zu entsorgenden Stoffe können (teilweise) teer-
oder kohlenteerhaltige Bestandteile enthalten. Dies ist
in den einzelnen Positionstexten beschrieben.

Teerhaltige Aufbruchstoffe im Sinne der RuVA-StB, mit
den Verwertungsklassen B und C, sind bei Überschreitung
der nach RuVA-StB gültigen Grenzwerte als gefährliche
Abfälle gesondert aufzubrechen und zu entsorgen. Die
Aufbruchstoffe sind im Sinne des elektronischen
Abfallnachweisverfahrens (eANV) durch ein
Begleitscheinverfahren abzufahren. Die Ausstellung der
notwendigen Begleitsche stimmen AG und AN zusammen mit
der Stadt Duisburg und den Wirtschaftsbetrieben
Duisburg ab, da das Material aus dem öffentlichen Raum
stammt.
Das Genehmigungsverfahren kann mehrere Arbeitstage
dauern.

Die Kosten des Transports, der Aufbereitung bzw. der
Entsorgung sind in die entsprechenden Positionen
einzurechnen.
Der Transport darf nur mit gültiger
Transportgenehmigung und Beförderer-Nr. erfolgen.
Mehrkosten durch übergroße Aufbruchstücke mit Maßen
größer als 50/50/50 cm trägt ausschließlich die AN.
Besitzt die AN selber eine gültige Transportgenehmigung
für teerhaltiges Material, kann sie das Material nach
einer entsprechenden Vereinbarung und mit Zustimmung
der AG selber zur Entsorgungsfirma abfahren.Die gültige
Transportbescheinigung der AN ist der AG rechtzeitig
vorzulegen.

3.2.6.2  Sonstige Aushubmaterialien des Baukörpers
Alle zu entsorgende Stoffe beinhalten eine Belastung/
Einstufung gemäß EBV (siehe Bodengutachten).
Alle entstehenden Aufwendungen sind hier in
entsprechende Positionen einzurechnen.
Das Aushubmaterial, welches die Anforderungen BM-F3*
überschreitet, ist entsprechend den Vorschriften des
KrWG (Kreislaufwirtschaftsgesetz), der DepV und unter
Beachtung der NachwV (Nachweisverordnung) in der
jeweils bei Ausschreibung aktuellen Fassung fachgerecht
zu transportieren und zu entsorgen.

Die Nachweisführung (z. Bsp. Begleitscheine u. s. w.)
regelt sich nach der NachwV.
So sind z. Bsp. Begleitscheine nur für gefährliche
Abfälle oder auf Anordnung der zuständigen Behörde
erforderlich.
Gefährliche Abfälle im Sinne des KrWG, die als solche
während der Arbeiten erkannt werden, sind dem AG
unverzüglich anzuzeigen, und es ist das weitere
Verfahren mit der AG abzustimmen.
Der nachfolgende Entsorgungsweg wird dann
situationsbedingt durch die AG entschieden.
Die Kostenerstattung für diese Aufwendungen erfolgt
separat auf Nachweis.

3.2.7  Geräte
Beim Einsatz von Baugeräten ist folgendes zu beachten:
Es dürfen nur schallgedämpfte Baugeräte nach dem
Immissionsschutzgesetz eingesetzt werden.
Tatsächliche Werte sind auf Verlangen nachzuweisen.
Für den Einbau von Asphaltmaterialien gilt das
Merkblatt für das Verdichten von Asphalt (M VA) in
Ergänzung zur ZTV Asphalt-StB.
Bei Walzasphalt ist ab einer ausgeschriebenen
Asphaltflächengröße von > 500 m² der Einsatz von Walzen
mit einer flächendeckenden dynamischen
Verdichtungskontrolle (FDVK-Asphalt) erforderlich. Die
Ergebnisse der FDVK-Asphalt sind durch die AN im Zuge
der QUALITÄTSKONTROLLE  zum Asphalteinbau zu
dokumentieren und der AG nach Abschluss der
Asphaltarbeiten zu übergeben. Die FDVK-Asphalt tritt in
Ergänzung zu den nach ZTV Asphalt-StB vorgesehenen
Eigenüberwachungsprüfungen der AN sowie den
Kontrollprüfungen (siehe nachfolgende Punkte) der AG
und ersetzen diese nicht.

3.2.8  Prüfzeugnisse und Eignungsprüfungen/
-nachweise
Die Unterlagen zu Eignungsprüfungen sind so rechtzeitig
von der AN der AG vorzulegen, dass ggf. Änderungen
durch die AG vorgenomen werden können.

3.2.9  Eigenüberwachungsprüfungen
Neben den in den gültigen technischen Regelwerken und
Vorschriften nach Art und Umfang beschriebenen
Prüfungen sind folgende Eigenüberwachungsprüfungen von
der AN vorzunehmen.
Hiermit fordert die AG die zeitnahe Einreichung der
Unterlagen zu den Eigenüberwachungsprüfungen durch die
AN an.

[X]  Unterbau, Planum und
       - mind. 2 Plattendruckversuche im Abstand von 50
m je
  Untergrund
  Lage gem. ZTV E-StB

[X]  Leitungsgraben
 - mind. 3 Dichtemessungen (z.B. Rammsonde) je 50 m

  gem. ZTV A-StB

[X']  Pflaster-, Plattenbeläge
und- Maßhaltigkeit
  Einfassungen
   - Druckfestigkeit

        - Biegezugfestigkeit

        - optische Beschaffenheit
  und Gesteinskörnungen-
Korngrößenverteilung je 1.000 m²

        - Profilgerechte Lage und
Einbaudicke

  gem. ZTV Pflaster-StB

Zur Dokumentation der Qualitätskontrolle zum
Asphalteinbau sind die Anlagen im Anschluss an Punkt 4
ff. auszufüllen und der AG vorzulegen.
Zusätzlich zu den o.a. Eigenüberwachungsprüfungen sind
die Ergebnisse der flächendeckenden dynamischen
Verdichtungskontrolle (FDVK-Asphalt) zu dokumentieren
und der AN vorzulegen.
Alle Unterlagen zu Eigenüberwachungsprüfungen sind von
der AN den entsprechenden Baustellentagesberichten als
Anlage beizufügen.

3.2.10  Kontrollprüfungen
Für die Kontrollprüfungen (z.B. Art, Umfang, etc.)
gelten die Anforderungen der entsprechend gültigen
Zusätzlichen Technischen Vertragsbedingungen (ZTV). Die
AG lässt die Kontrollprüfungen von einer nach RAP Stra
zugelassenen Prüfstelle durchführen. Die Entnahme der
Proben wird in Anwesenheit der AN nach vorheriger
Bekanntgabe des Termins durchgeführt.
Die Ergebnisse der Kontrollprüfungen werden der Abnahme
zugrunde gelegt.
Sofern Ergebnisse der Kontrollprüfungen zum
Abnahmetermin nicht vorliegen, führt die erfolgte
Abnahme der Bauleistungen nicht zum Ausschluss
weitergehender Forderungen aus den Resultaten der
Kontrollprüfungen.

3.2.11  Abzüge bei mangelhafter Lieferung und
Ausführung
Für Abzüge bei Über- bzw. Unterschreitung von
Grenzwerten nach ZTV Asphalt-StB und
ZTV Beton-StB gelten die in den Anhängen beschriebenen
Abzugsregelungen der jeweiligen
Zusätzlichen Technischen Vertagsregelungen.
In Ergänzung der ZTV Asphalt-StB gelten die
nachfolgenden Abzüge bei Unterschreitung der Sollwerte
zum Schichtenverbund nach TP Asphalt-StB.
Mängelansprüche der AG nach VOB
bleiben unberührt.

3.3  Mitgeltende Regelwerke

DIN EN 476  Allgemeine Anforderungen an Bauteile für
Abwasserleitungen und -kanäle
DIN EN 1338  Pflastersteine aus Beton
DIN EN 1339  Platten aus Beton
DIN EN 1340  Bordsteine aus Beton
DIN EN 1341  Platten aus Naturstein für Außenbereiche
DIN EN 1342  Pflastersteine aus Naturstein für
Außenbereiche
DIN EN 1343  Bordsteine aus Naturstein für
Außenbereiche
DIN EN 1433  Entwässerungsrinnen für Verkehrsflächen
DIN EN 1610  Verlegung und Prüfung von
Abwasserleitungen und -kanälen
DWA-A 139  Einbau und Prüfung von Abwasserleitungen
und -kanälen
E LA D  Empfehlungen für die Planung und Ausführung
von lärmtechnisch optimierten Asphaltdeckschichten aus
AC D LOA und SMA LA
FLL-Richtlinien  Forschungsgesellschaft
Landschaftsentwicklung Landschaftsbau e.V. (FLL)
H FA  Hinweise für das Fräsen von Asphaltbefestigungen
und Befestigungen mit
teer-/ pechtypischen Bestandteilen

M FP  Merkblatt für Flächenbefestigungen mit
Pflasterdecken und Plattenbelägen in ungebundener
Ausführung sowie Einfassungen
M OPA  Merkblatt für Asphaltdeckschichten aus
Offenporigem Asphalt
M VA  Merkblatt für das Verdichten von Asphalt
M VaB 1  Merkblatt für Planung, Konstruktion und Bau
von Verkehrsflächen Teil 1
Kreisverkehre, Busverkehrsflächen und RTastanlagen

RSA  Richtlinien für die Sicherung von Arbeitsstellen
an Straßen
TL Asphalt-StB  Technische Lieferbedingungen für
Asphaltmischgut für den Bau von
Verkehrsflächenbefestigungen
TL BE-StB  Technische Lieferbedingungen für
Bitumenemulsionen
TL Beton-StB  Technische Lieferbedingungen für
Baustoffe und Baustoffgemische für Tragschichten mit
hydraulischen Bindemitteln und Fahrbahndecken aus Beton
TL Bitumen-StB  Technische Lieferbedingungen für
Straßenbaubitumen und gebrauchsfertige
Polymermodifizierte Bitumen
TL BuB E-StB  Technische Lieferbedingungen für Böden
und Baustoffe im Erdbau des Straßenbaus
TL Fug-StB  Technische Lieferbedingungen für
Fugenfüllstoffe in Verkehrsflächen
TL G BE-StB  Technische Lieferbedingungen für
Bitumenemulsionen im Straßenbau Teil: Güteüberwachung
TL G So-StB  Technische Lieferbedingungen für
Baustoffgemische und Böden zur Herstellung von
Schichten ohne Bindemittel im Straßenbau, Teil:
Güteüberwachung
TL Geok E-StB  Technische Lieferbedingungen für
Geokunststoffe im Erdbau des Straßenbaues
TL NBM-StB  Technische Lieferbedingungen für flüssige
Beton-Nachbehandlungsmittel
TL Pflaster-StB  Technische Lieferbedingungen für
Bauprodukte zur Herstellung von Pflasterdecken,
Plattenbelägen und Einfassungen
TL SoB-StB  Technische Lieferbedingungen für
Baustoffgemische und Böden zur Herstellung von
Schichten ohne Bindemittel im Straßenbau
TP Asphalt-StB  Technische Prüfvorschriften für
Asphalt
TP Beton-StB  Technische Prüfvorschriften für
Tragschichten mit hydraulischen Bindemitteln und
Fahrbahndecken aus Beton
TP BF-StB  Technische Prüfvorschriften für Boden und
Fels im Straßenbau
TP D-StB  Technische Prüfvorschriften zur Bestimmung
der Dicken von Oberbauschichten im Straßenbau
TP Eben  Berührende Messungen - Technische
Prüfvorschriften für Ebenheitsmessungen auf
Fahrbahnoberflächen in Längs- und Querrichtung
TP Fug-StB  Technische Prüfvorschriften für
Fugenfüllstoffe in Verkehrsflächen
TP Gestein-StB  Technische Prüfvorschriften für
Gesteinskörnungen im Straßenbau
TP Griff-StB  Technische Prüfvorschriften für
Griffigkeitsmessungen im Straßenbau
ZTV Asphalt-StB  Zusätzliche Technische
Vertragsbedingungen und Richtlinien für den Bau von
Verkehrsflächenbefestigungen aus Asphalt
ZTV A-StB  Zusätzliche Technische Vertragsbedingungen
und Richtlinien für Aufgrabungen in Verkehrsflächen
ZTV BEA-StB  Zusätzliche Technische
Vertragsbedingungen und Richtlinien für die Bauliche
Erhaltung von Verkehrsflächenbefestigungen -
Asphaltbauweisen
ZTV Beton-StB  Zusätzliche Technische
Vertragsbedingungen und Richtlinien für den Bau von
Tragschichten mit hydraulischen Bindemitteln und
Fahrbahndecken aus Beton
ZTV E-StB  Zusätzliche Technische Vertragsbedingungen
und Richtlinien für Erdarbeiten im Straßenbau
ZTV Ew-StB  Zusätzliche Technische Vertragsbedingungen
und Richtlinien für den Bau von
Entwässerungseinrichtungen im Straßenbau
ZTV Fug-StB  Zusätzliche Technische
Vertragsbedingungen und Richtlinien für Fugen in
Verkehrsflächen
ZTV Pflaster-StB  Zusätzliche Technische
Vertragsbedingungen und Richtlinien zur Herstellung von
Pflasterdecken, Plattenbelägen und Einfassungen
ZTV SoB-StB  Zusätzliche Technische
Vertragsbedingungen und Richtlinien für den Bau von
Schichten ohne Bindemittel im Straßenbau
ZTV-SA  Zusätzliche Technische Vertragsbedingungen und
Richtlinien für Sicherungsarbeiten an Arbeitsstellen an
Straßen

3.4  Aufmaß/ Abrechnung/ Abnahme/ Nachträge
3.4.1  Aufmaß
Die Aufmaße für Abschlagszahlungen und für die
Schlussrechnung sind klar im Aufbau, korrekt in der
Form, leicht prüfbar und von größter Genauigkeit
aufzustellen. Vor allem sind sie so genau aufzustellen,
dass sie jederzeit ohne große Probleme an Ort und
Stelle nachvollziehbar sind.
Die maßgebenden Formeln bzw. Rechenvorschriften bzw.
mathematischen Näherungsverfahren sind anzuwenden.
Für die Aufmaße werden die REB (Regelungen für die
elektronische Bauabrechnung) herangezogen. Sie
enthalten eindeutige Bestimmungen für geometrische und
typische Berechnungsaufgaben für die Mengenberechnungen
über die ausgeführten Bauleistungen und zwar mit
vorwiegender Anwendung für den Straßenbau.
Der Fortgang der Bauleistungen ist gemeinsam
festzustellen.
Festzustellen sind die für die vergütende Leistung
maßgebenden Werte nach Zahl, Maß und Gewicht gemäß den
Positionen des Leistungsverzeichnisses. Hierzu gehören
grundsätzlich alle Ermittlungen am Leistungsobjekt
(Aufmaß) und nicht ausschließlich anhand von Plänen.
Eine Feststellung der Bauleistungen, die bei
Weiterführung der Arbeiten nur schwer feststellbar
sind, sollte von der AN und der AG gemeinsam erfolgen.
Die gemeinsam festgestellten und
bestätigten Aufmaße sind zeitnah und kontinuierlich zu
erstellen sowie bindend.
In Vorbereitung auf die Aufmaße hat die AN mit der AG
abzustimmen,
in welcher Form die schriftlichen Nachweise
darzustellen sind (Listen, Zeichnungen, zusätzliche
Abrechnungszeichnungen, etc.),
welche Formblätter zu verwenden sind,
welche Rechenmethoden bzw. Näherungsverfahren
anzuwenden sind,
ob und ggf. welche EDV-Programme zu verwenden sind,
bis auf wie viele Stellen hinter dem Komma die
Berechnung erfolgen soll,
in welchem Rhythmus bzw. zu welchen Terminen die
Aufmaße zur Bestätigung vorzulegen sind,
wem die Aufmaße zur Prüfung vorgelegt werden sollen.

3.4.2  Abrechnung
Die erbrachten Leistungen sind entsprechend der VOB/B
14 abzurechnen. Auf Verlangen ist ein
Soll/Ist-Vergleich der Mengen
(Ausschreibungs-/Abrechnungsmenge) zu führen und
bereits den Abschlagsrechnungen beizufügen. Bei
Erkennen von Mengenabweichungen > 10 % in
Einzelpositionen ist die AG umgehend durch die AN
schriftlich zu informieren.
Weitere Details sind den "Kaufmännischen
Vorbemerkungen" zu entnehmen.
Die nachfolgende Vereinbarung zur Abrechnung der
Bauleistungen ist unmittelbar nach Auftragserteilung
festzulegen und hat folgende Punkte zu beinhalten:
1. Datenübergabe von der AG zur AN

Auftrags-Leistungsverzeichnis (z.B. GAEB 90 oder GAEB
XML)

Ausführungs-/ Entwurfsplanung (*.pdf, *.dwg)
2. Vermessung
  Übergabetermin

Sicherung der Festpunkte/ Grenzsteine
3. Abrechnung mit IT-Anlagen

REB-VB (23.003 oder 23.003:2009)
4. Kostenteilung, Berechnungsabschnitte

Nach detaillierter Angabe der AG
5. Aufmaßverfahren (siehe auch Punkt 3.4.1 dieser
techn. Vorbemerkung)
  Festlegung der
Adressierung (REB-VB 23.003 oder 23.003:2009)
  Für die AN
  Für die AG
  Für Korrekturen

Für Sonstiges
6. Datenübergabe der AN an die AG
  Mengenberechnung (z.B. D11
oder X11)
  Nachtragsangebote (z.B.
D85 oder X84)

Abrechnungspläne/ Aufmaße (pdf, dwg)
7. Rechnungen
  Seitens der AG erfolgt die
Erstellung einer (elektronisschen) Prüfrechnung
  Abschlagsrechnung (wann,
Mengenangaben berechnet oder überschlägig)

Schlussrechnung (  14 VOB/B)
8. Zuständigkeiten für
  Aufmaß
  Abrechnung
  Prüfung
  (Telefon, Fax, Handy und
E-Mail) AG und AN

Bereits vor Baubeginn hat, für den gesamten Ablauf vom
Aufmaß bis zur Prüfung der Schlussrechnung, ein
Probelauf mit Datenübergabe statt zu finden, um
eventuelle EDV Unstimmigkeiten auszuräumen.

3.4.3  Abnahme
3.4.3.1  Allgemeines zur Abnahme
Die Auftragnehmerin hat bei der Abnahme mitzuwirken und
zur Durchführung ausreichend Personal bereitzustellen,
erforderliche Verkehrsregelungsmaßnahmen, Warnwesten
und
Fahrzeuge mit erforderlicher Ausrüstung zu stellen.
Alle Abnahmen sind zu protokollieren.

Alle im Rahmen der Abnahmen erforderlichen Leistungen
sind in die Einheitspreise einzurechnen.

3.4.3.2  Abnahme bei erbrachten Kanalbauarbeiten
A)  Zeitlich vor der Herstellung der
Asphaltdeckschicht erfolgt eine TV-Untersuchung durch
die
AG. Dazu ist die örtliche Bauleitung der AG mit
mindestens 6 Werktagen Vorlauf zu informieren.
Untersucht werden alle durch die AN erbrachten
Kanalbauarbeiten (Rohrleitungen, Anschlüsse, u.s.w.).
Diese Untersuchung ist Bestandteil der förmlichen
Abnahme der Kanalbauarbeiten. Werden nach
Mängelbeseitigungen der AN weitere
TV-Untersuchungen notwendig, trägt die AN diese Kosten.
B)  Die Abnahme der Kanalbauarbeiten
inklusive der Erstellung, dem Versetzen und der
Regulierung von Leitungen, Einbauteilen etc. erfolgt
grundsätzlich zeitlich vor der Abnahme der
Straßenbauarbeiten. Nassschlammabläufe müssen bei der
Abnahme trocken sein.
Das Protokoll der Kanalbauabnahme ist Voraussetzung für
die Abnahme der Straßenbauarbeiten. Die Abnahme der
Kanalbauarbeiten ist bei der örtlichen Bauleitung der
AG so rechtzeitig (mind. 4 Werktage vorher) zu
beantragen, dass die Terminierung mit dem für die
Abnahme erforderlichen Personenkreis durch die AG
erfolgen kann.

3.4.3.3  Abnahme der Straßenbauarbeiten
Bei der Abnahme der Straßenbauarbeiten werden auch
Einbauten wie Licht- und Revisionsschächte, Schieber-
und Hydrantenkappen Dritter in den Pflaster- und
Asphaltflächen auf profilgerechte Lage und auf ihre
Funktionalität überprüft. Die Funktionsfähigkeit ist
von der AN nachzuweisen. Hierzu sind von der AN
entsprechende Werkzeuge und Personal zum Öffnen bereit
zu halten. Diese Aufwendungen sind in die
Einheitspreise einzurechnen.

3.4.4  Nachträge
Für Nachtragsleistungen gelten die Regelungen der
VOB/B.
Über außervertraglich auszuführende Leistungen ist die
AN von der AG unmittelbar nach
Erkennen und vor Ausführung einschließlich
ausführlicher Begründung schriftlich zu informieren.
Im Nachtragsangebot der AN sind zusätzliche und
geänderte Leistungen ausführlich, eindeutig und
erschöpfend zu beschreiben.
Zur Vereinfachung der elektronischen Verarbeitung ist
der Hauptbereich 90 der Ordnungszahlenhierarchie des
Vertragsleistungsverzeichnisses für Nachträge zum
Vertrag reserviert. Die Nachtragsangebote der AN
beginnen dementsprechend mit
90.P.P.PPPP

3.5  Lieferantenbewertung
-

4.  Ausführungsfristen und Termine
Vertragsfristen im Sinne des  5 VOB/B sind:
Baubeginn: nach Absprache
Fertigstellung: nach Absprache

QUALITÄTSKONTROLLE zum Asphalteinbau
(vom AN unbedingt auszufüllen)

I. eingesetzte Geräte (u.a. Ergebnis der FDVK-Asphalt)

_______________________________________________________
_________________________________

_______________________________________________________
_________________________________

II. Asphaltmischgut (Sorte, Bindemittel, Mischwerk)

_______________________________________________________
_________________________________

_______________________________________________________
_________________________________

III. Bauliche Besonderheiten (z.B.  anspritzen,
Bearbeitung der Asphaltdeckenoberfläche)

_______________________________________________________
_________________________________

_______________________________________________________
_________________________________

IV. Einbaudaten

Messungen dürfen ausschließlich mit
Einstich-Thermometer ausgeführt werden, die
Oberflächentemperatur ausschließlich mit
Infrarot-Thermometer.

Verteiler: Bauleitung AG, Bauleitung AN, Tagesbericht
Aufgestellt:

  _________________________

  Datum/Name
(Formular gegebenfalls kopieren)

### Bereich 01 FERNWÄRMEBAUARBEITEN - ÖFFENTLICHE FLÄCHEN

#### Titel 01.01 Baustelleneinrichtung, Baubüro, SiGeKo

**01.01.010 Baustelleneinrichtung und -räumung**
Einrichten, Vor- und Unterhalten sowie Räumen der
Baustelle. Alle, für die termingerechte Ausführung der
Baumaßnahme erforderlichen Einrichtungen, Geräte und
Maschinen antransportieren, aufstellen, umsetzen, vor-
und unterhalten sowie Räumen und Säubern des
Baustellenbereiches und Wiederherstellen des
ursprünglichen Zustandes der zur Verfügung gestellten
Flächen. U.a. sind einzurechnen: Baubuden, Lager- und
Werkzeugschuppen, Absperr- und
Sicherheitseinrichtungen, Baustellenversorgung mit
Wasser und Strom sowie die Einrichtung eines
Fernsprechanschlusses mit den laufenden Gebühren.
Herrichten der Arbeitsflächen für die Geräte und
Einrichtungen, Zugänge zur Baugrube, Schutzplanen etc.
Menge: 1,000 psch

**01.01.020 Beweissicherung**
Vor Beginn der Arbeiten ist durch fotografische
Dokumentation und Aufmaß über den vorhandenen Zustand
der baulich in Anspruch genommenen Flächen und der
angrenzenden Flächen, alle baulichen Anlagen (Gebäude
außen und innen, Einfriedungen, sonstige Einrichtungen,
öffentliche Einrichtungen wie Leuchten,
Verteilerkästen, etc.), sowie Bäume und sonstige
Bepflanzungen zu erstellen.
Die Dokumentation der sich im Einflussbereich der
Bauarbeiten befindlichen Anlagen ist vollständig und
unzweifelhaft zu belegen und muss umfassend und genau
den Zustand wiedergeben.
Die entsprechenden Unterlagen sind dem AG vor dem
Baubeginn zu übergeben.
Falls es nach Abschluss der Bauarbeiten zu
Unstimmigkeiten aufgrund unvollständiger oder unklarer
Beweissicherung kommt, ist der AG berechtigt,
festzulegen, welche Wiederherstellungsmaßnahmen und in
welchem Umfang diese vom AN durchzuführen sind, um den
Ursprungszustand wiederherzustellen.
Eine Vergütung der durch unvollständiger oder unklarer
Beweissicherung erforderlichen Arbeiten erfolgt
ausdrücklich nicht.
Menge: 1,000 psch

#### Titel 01.02 Baustellensicherung, Umleitung und Regelung des Verkehrs

*Hinweis*
Für die Verkehrsführung und eine Sperrung der Fahrbahn
in den einzelnen Bauabschnitten, ist vor Beginn der
Bauarbeiten beim Amt für Stadtentwicklung und
Projektmanagement eine Genehmigung einzuholen. Die
Angaben der städtischen Verkehrslenkung sind zu jedem
Zeitpunkt zu befolgen.

Für den Termin mit der Straßenverkehrsbehörde sind
weitere Beteiligte wie Polizei, Feuerwehr, DVG, NIAG,
DUISPORT, Frische Kontor, Verkehrssteuerung, Straßen
NRW einzuladen. Die zu beteiligenden Ämter und Behörden
können beim Amt für Baurecht und Bauberatung, Abteilung
Erschließung und Straßenverkehrsbehörde erfragt werden.
Bei diesem Termin muss durch den AN ein Protokoll
angefertigt werden, welches allen Beteiligten
zugeschickt werden muss.
Die Kosten hierfür sind in die  Einheitspreise
einzurechnen.

Der Andienungs- und Anliegerverkehr ist aufrecht zu
erhalten. Während der Bauarbeiten sowie in der
arbeitsfreien Zeit muss sichergestellt sein, dass
Rettungsfahrzeuge unbehindert die Baustelle passieren
können.

**01.02.010 Genehmigung zur Verkehrsregelung einholen**
Maßnahmen zur Sicherung sowie zur Umleitung und
Regelung des öffentlichen Verkehrs planen und
genehmigen lassen. Evtl. erforderliche Änderungen sind
einzuplanen. Eine Vergütung erfolgt nur bei Vorlage der
von der Verkehrslenkung genehmigten Absperrpläne.
Einholen aller Verkehrsgenehmigungen bei der örtlich
zuständigen Straßenverkehrsbehörde (einschl.
Entrichtung der Gebühr) für die gesamte Baumaßnahme. Im
Zuge der Baumaßnahme erforderliche Ergänzungen zur
ursprünglich erteilten Genehmigung werden nicht
gesondert vergütet.
Die geplante Absicherung beantragen. Sie muss der RSA
21, den ZTV - SA 97 und den TL entsprechen und ist mit
den zuständigen Behörden abzustimmen.
Ortstermine mit der Straßenverkehrsbehörde und weiteren
Behörden und Beteiligten wie Polizei, Feuerwehr, DVG
etc. sind einzukalkulieren.

Die Vergütung dieser Position erfolgt bei der ersten
Abschlagszahlung mit 15 %, bei jeder weiteren
Abschlagszahlung werden 75 % nach Baustellenfortschritt
aufgeteilt und mit der Schlussrechnung die restlichen
10 %.

Gebühren für Genehmigungen der Maßnahmen zur
Verkehrslenkung und Verkehrssicherung im Bereich der
Baustelle und ihren Nebenanlagen sind in diese Position
einzukalkulieren.

Die erforderlichen Umleitungen zur Regelung des
öffentlichen Verkehrs ist einzurechnen.
Menge: 1,000 Stck

**01.02.020 Verkehrszeichen 'aufstellen u. beseitigen'**
Verkehrszeichen aller Art mit versetzbarem Pfahl
aufstellen, für die Dauer der vertraglichen
Ausführungsfrist vorhalten, entsprechend Baufortschritt
umsetzen und beseitigen. Ausführung voll rückstrahlend.
Menge: 25,000 St

**01.02.030 Absperrschranken 'aufstellen u. beseitigen'**
Verkehrszeichen aller Art mit versetzbarem Pfahl
aufstellen, für die Dauer der vertraglichen
Ausführungsfrist vorhalten, entsprechend Baufortschritt
umsetzen und beseitigen. Ausführung voll rückstrahlend.
Absperrschranken aufstellen, vorhalten, umsetzen und
beseitigen
Menge: 25,000 St

**01.02.040 Absperrbaken 'aufstellen u. beseitigen'**
Verkehrszeichen aller Art mit versetzbarem Pfahl
aufstellen, für die Dauer der vertraglichen
Ausführungsfrist vorhalten, entsprechend Baufortschritt
umsetzen und beseitigen. Ausführung voll rückstrahlend.
Absperrbaken aufstellen, vorhalten, umsetzen und
beseitigen
Menge: 25,000 St

**01.02.050 Warn- oder Blinkleuchten an Schildern**
Warn- oder Blinkleuchten an Verkehrsschildern und
Absperrungen anbringen und betreiben, einschl. Wartung
und aller Nebenkosten. Alle Lampen müssen während der
Dunkelheit, sowie bei Nebel, Regen und Schneefall
sowohl an Werk-, Sonn- wie auch an Feiertagen leuchten.
Menge: 25,000 Stck

**01.02.060 Hinweistafeln - bis 2,0 m2 - m. Schrift**
Verkehrstafeln als Hinweisschilder für die Regelung
des Verkehrs entsprechend der STVO und den Angaben der
Straßenverkehrsbehörde anfertigen, antransportieren,
aufstellen, evtl. mehrmals umstellen, vorhalten und
nach Ende der Baumaßnahme abbauen und abfahren.
Größe der Tafeln bis zu 2,0 m2. Die Beschriftung der
Tafeln nach Angabe der Straßenverkehrsbehörde ist im
Preis enthalten.
Menge: 1,000 St

**01.02.070 Bauzaun, 2 m hoch, einrichten, vorhalten, räumen.**
Bauzaun, auf unbefestigtem und befestigtem Untergrund,
nicht unterkriechbar, aus Einzelelementen, verzinkter
Stahlrohrrahmen vergittert, mit Standfüßen,
Zaunoberkante über OK Gelände 2,0 m.
Die einzelnen Bauzaunelemente sind durch
Verbindungsteile fest und unverrückbar miteinander zu
verschrauben. Der Bauzaun ist für den jeweiligen
Bauabschnitt aufzustellen und vorzuhalten und innerhalb
der Bauabschnitte zu transportieren. Das
arbeitstägliche, auch mehrmalige, Öffnen und Schließen,
sowie das Herstellen, Umsetzen und Räumen des Bauzauns
ist in den EP einzukalkulieren.
Die Sicherung und Einfriedung von Lager- und/oder
Bauflächen ist nicht Bestandteil dieser Position und
ist als Baustelleneinrichtung in die Einheitspreise
einzurechnen.

Abgerechnet wird die Länge des aufgebauten Bauzauns
parallel zum Rohrgraben einmalig auf jeder Seite.
Menge: 1500,000 lfm

#### Titel 01.03 Aufrechterhaltung des Verkehrs

**01.03.010 Verkehrssignalanlage liefern und unterhalten**
Automatische Verkehrssignalanlage
'dreistufig'
aufladen, anfahren, aufstellen, anschließen, abbauen
und abfahren, einschließlich Vorhalten und Betreiben
der Anlage. Im Preis enthalten ist das evtl.
erforderliche mehrmalige Umstellen der Anlage
entsprechend dem Baufortschritt.
Menge: 1,000 Stck

**01.03.020 Betrieb, Bedienung und Überwachung Gegenverkehrsregelung**
Betrieb, Bedienung, Vorhaltung und Überwachung der
vorbeschriebenen Baustellensignalanlagen an allen Tagen
in der Zeit von 0 bis 24 Uhr. Vorhaltezeitraum: Von
Aufnahme der Bauarbeiten bis zur restlosen
Fertigstellung entsprechend Bauablauf.
Menge: 1,000 psch

**01.03.030 Wegebefestigung herstellen u. beseitigen**
Wegebefestigung für Zu- und Abfahrten nach freier Wahl
des Unternehmers herstellen, während der Bauzeit
unterhalten und nach Abschluss der Bauarbeiten wieder
aufnehmen, fachgerecht entsorgen und den ursprünglichen
Zustand wieder herstellen.
Menge: 20,000 m²

**01.03.040 Fußgängerbrücke**
Fußgängerbrücke mit einer Spannweite von
1,00 bis 2,50 m und einer Nutzbreite von 1,50 m
herstellen, unterhalten und nach Abschluss der Arbeiten
wieder beseitigen, einschließlich Befestigung der
Zugangswege.
Menge: 3,000 Stck

**01.03.050 Überfahrten Verkehrslast SLW 60**
Überfahrten für verkehrstechnische Belange liefern
(Stahlplatten), verkehrssicher einbauen (anrampen),
warten, für die Dauer der Nutzung vorhalten, aufnehmen
und abtransportieren. Einschließlich der erforderlichen
Auflagerausbildung und Herstellung etwaiger
erforderlicher Anrampungen. Für eine Verkehrslast SLW
60. Abgerechnet wird nach m² überdeckter Baugrube unter
Berücksichtigung der Sollgrabenbreiten. Ein geprüfter
statischer Nachweis ist unaufgefordert ohne besondere
Vergütung vorzulegen. Ein bis zu dreimaliges Öffnen und
wieder Abdecken der Baugrube einschließlich seitlicher
Lagerung der Abdeckung pro Tag ist für die Länge der
Bauzeit einzurechnen. Überfahrten, welche
baubetrieblichen Belangen dienen, sind in die Position
Baustelleneinrichtung einzurechnen und werden in dieser
Position nicht vergütet.
Menge: 40,000 m2

#### Titel 01.04 Fahrbahnbefestigungen aufnehmen

**01.04.010 Gehwegplatten aufnehmen, abfahren.**
Plattenbelag aufnehmen, in Teilflächen, Art:
Betonplatten verschiedener Abmessungen, verlegt in
Sand/Brechsand, Plattendicke bis 15 cm, anfallende
Stoffe entsorgen, einschl. Entsorgungskosten.
Menge: 40,000 m2

**01.04.020 Bordstein/Tiefbord in Beton versetzt aufnehmen und entsorgen**
Bordsteine aller Art und Größe, in Beton versetzt,
aufnehmen und entsorgen. Das Fundament und die
Rückenstütze ebenfalls aufnehmen und entsorgen.
Menge: 25,000 m

**01.04.030 einzeilige Rinnenbahn o.ä. aufnehmen, abfahren.**
Entwässerungsrinne einschl. Bettung aufnehmen, aus
Betonformsteinen, Bordrinnensteine, einzeilig. Bettung
aus Beton, Dicke über 10 bis 15 cm.
Anfallende Stoffe entsorgen, einschl.
Entsorgungskosten.
Menge: 25,000 m

#### Titel 01.05 Straßenaufbruch teerhaltige Aufbrüche (Verwertungsklasse B)

*Hinweis*
Teerhaltige Aufbruchstoffe sind gesondert aufzubrechen
und zügig ohne Unterbrechung aufzuladen.
AG und AN stimmen sich über den Transport und die
Ausstellung von Übernahmescheinen vor Baubeginn ab.

Der Asphalt ist teerhaltig; hier ist eine Einstufung in
Verwertungsklasse B gemäß RuVA-StB 01 erforderlich.

Bei erstellte Bodengutachten des Büros Meinecke und
Schmidt ist zu beachten!

**01.05.010 Abbruchkante an Asphaltaufbau mit Schneidgerät herstellen**
Asphaltschnitt an vorhandenem Asphaltaufbau,
scharfkantig und senkrecht nach unten, Dicke bis 30 cm,
mit Schneidemaschine herstellen.
Menge: 200,000 m

**01.05.020 Abbruchkante an verfestigten Tragschichten, d <= 40 cm, mit Schneidger**
Verfestigte Schottertragschicht aus Hochofenschlacke,
Setzpacklage o. vergleichbarem unterhalb der
Asphaltschicht bis zu einer Stärke von 40 cm senkrecht
nach unten schneiden.
Menge: 20,000 m

**01.05.030 Teer Befestigung >5 - 12 cm aufbrechen, laden & entsorgen**
Teerhaltige Befestigung von über 5 cm bis
einschließlich 12 cm Dicke, den Erfordernissen
entsprechend senkrecht und geradlinig schneiden, lösen,
laden und entsorgen.

Das Abbruchmaterial ist fachgerecht zu entsorgen.
Entsprechende Entsorgungsnachweise sind zu erbringen.
Einschl. Transport- und Entsorgungskosten. Das
Bodengutachten des Büros Meinecke und Schmidt ist zu
beachten.
Menge: 110,000 m²

**01.05.040 Ungebundene Tragschicht aufnehmen, lagern**
Schottertrag- und Frostschutzschicht, im Mittel 30 cm
dick, aufbrechen und einbaufähig lagern. Die
Einbaubarkeit wird durch einen Siebversuch geprüft.

Anmerkung:
Bei Mehr- oder Minderstärken wird die Menge
proportional berechnet.
Menge: 110,000 m2

**01.05.050 Verfestigte Schichten ab 21 - 30 cm aufbrechen und entsorgen.**
Verfestigte Schichten des Baukörpers, bestehend aus
Setzpacklage, Schüttpacklage, Hochofenschlacke,
verfestigter Schottertragschicht und Bauschutt mit
möglichem Bodenanteil, ab 21 - 30 cm dick aufbrechen
und entsorgen.

Anmerkung:
Mehr- oder Mindermächtigkeiten werden linear auf den
Einheitspreis umgelegt.
Menge: 10,000 m3

**01.05.060 Betonhindernisse abbrechen**
Abbruch von Hindernissen aus Beton- u. Stahlbeton >
0,1 m3, im Leitungsgrabenbereich.
Das Abbruchmaterial ist zur RCL -Anlage abzufahren.
Kippgebühren gehen zu Lasten des AN.
Menge: 5,000 m3

#### Titel 01.06 Baugrubenaushub im verbauten Graben

*Hinweis*
Wichtige Hinweise zu den Erdarbeiten (Fernwärme)
Vorbemerkung für die Erdarbeiten

Das Bodengutachten des Büros Dr. Meinecke & Schmidt
Partnerschaftsgesellschaft, Bahnhofstraße 18, 45701
Herten, Tel.: 0209357432 vom 03.12.2025 ist zu beachten
und
wird Vertragsbestandteil!

Abrechnung der Erdarbeiten

Aushub und Verfüllung werden ohne Berücksichtigung von
Auflockerungsfaktoren abgerechnet. Alle vorkommenden
Bodenklassen werden in einer Bodengruppe
zusammengefasst. Innerhalb der angegebenen Vordersätze
sind Verschiebungen möglich.
Der  2 (3) der VOB/B findet keine Anwendung.

Verfüllen und Verdichtungsarbeiten

Für den eingebrachten und verdichteten Boden gelten die
Zusätzlichen Technischen Vorschriften als Richtlinien
für Erdarbeiten im Straßenbau (ZTVE-StB) in der z.Zt.
gültigen Fassung .
Das Bodenersatzmaterial und das Verfüllmaterial ist in
Schichten einzubringen, deren Dicken bei einer
Verdichtung mit Kleingeräten 20 cm, bei Verdichtung
mit Großgeräten 30 cm nicht übersteigen darf.
Im Bereich von Leitungen ist die Anwendung
maschineller Verdichtung erst 50 cm über Rohrscheitel
zulässig.
Die Lagerungsdichte des verfüllten und verdichteten
Bodens muss 100 % der einfachen Proctordichte getragen
(Dies betrifft den Einbau unter befestigten Flächen,
die Grünflächen sind von dieser Anforderung
ausgenommen).
Den Nachweis, dass die vorgeschriebene Verdichtung
erzielt wurde, hat der AN zu führen.
Alle Prüfungen gehen zu Lasten des AN. Die Ergebnisse
der Verdichtungsnachweise sind schriftlich ausgewertet
zweifach dem AG einzureichen und in Plänen
darzustellen.
Eingebauter Boden, der den Anforderungen nicht
entspricht, ist zu Lasten des AN auszubauen und durch
geeigneten Boden zu ersetzen. Anstehende
Aushubmaterialien können zur Verfüllung wiederverwendet
werden, wenn ihre Verdichtungsfähigkeit den oben
geschilderten Kriterien und Vorschriften entspricht.

Abrechnungen

Für die Abrechnung der Baugruben gelten folgende
Abrechnungsbedingungen:
1. Baugrubenbreite =
Arbeitsraumbreiten gem. EN 1610, zzgl.
Rohraußendurchmesser gem. Herstellerangabe sowie 2 x 10
cm für den Verbau (Mehrdicke ist einzukalkulieren).

Außendurchmesser x Wandstärke: 114,3 x 3,6  = 1,20 m
Außendurchmesser x Wandstärke: 88,9 x 3,2  = 1,20 m
Außendurchmesser x Wandstärke: 76,1 x 3,2  = 0,9 m
Außendurchmesser x Wandstärke: 60,3 x 3,2  = 0,9 m
Außendurchmesser x Wandstärke: 48.3 x 3,2  = 0,9 m

2. Grabentiefe =
OK Gelände bis Rohrsohle; Mehrausschachtung für
Rohrbettung sind in die Pos. einzurechnen.

3. Verbautiefe =
OK Gelände bis Rohrsohle;  10 cm Geländeüberstand sind
in die jew. Pos. einzurechnen.

4. Rohrauflager =
mind. 20 cm unter der Fernwärmeleitung

Kreuzungen mit vorhandenen Versorgungsleitungen sind in
den Einheitspreisen der jeweiligen Graben- und
Verfüllpositionen enthalten und werden nicht gesondert
vergütet.

**01.06.010 Boden Homogenbereich ERD-1 (Oberboden) ausheben, lagern und einbauen**
Boden nach DIN 18300, Homogenbereich ERD-1, gem.
beiliegendem Bodengutachten und der gem. Analyse der
Schadstoffuntersuchungen der EBV-Materialklasse kleiner
gleich BM-F3 entspricht, für die Baugruben der
Fernwärmeleitung und Bauwerke lösen, ausheben, den zum
Verfüllen der Baugruben erforderlichen und geeigneten
Aushubboden lagern und die für die Herstellung der
Rohrleitungszone und Schachtherstellung verdrängten
Bodenmassen laden und fachgerecht entsorgen.
Aushub, soweit zur Verfüllung geeignet auf einer
Bereitstellungsfläche innerhalb des Baugebietes oder in
unmittelbarer Nähe der Baumaßnahme zur Verwendung/
Verwertung/Wiedereinbau/Beseitigung bereitstellen. Bei
der Bereitstellung des Bodens ist darauf zu achten,
dass der Boden vor Durchfeuchtung geschützt wird.
Die Mehrkosten für Transport und Bereitstellung werden
nicht gesondert vergütet.
Der Verbau wird separat vergütet.
Die Grabensohle ist profilgemäß und nach DIN EN 1610
herzustellen. Nach Fertigstellung der Kanäle und
Bauwerke die Baugruben wieder fachgerecht verfüllen und
verdichten. Längstransporte, Zwischenlagerung, das
Einbauen, Verfüllen und Verdichten gemäß DIN 18300 und
ZTVE-StB.
Bereits in den Massen berücksichtigt ist eine 20 cm
Rohrbettung. Weiterer, erforderlicher Mehraushub ist in
diese Position einzukalkulieren. Der zusätzliche
Bodenaushub zum Bodenaustausch unter dem Kanal ist in
diese Position eingerechnet.

Überschüssiger Boden und Boden der nicht mehr
einbaufähig ist, ist durch den AN ordnungsgemäß zu
entsorgen.
Baugrubentiefe: bis 3 m
Baugrubenbreiten für Rohrleitungen bis DN 200.
Die Vergütung erfolgt ab Unterkante erkennbarer
Straßenkonstruktion bzw. erkennbaren Homogenbereich.
Zu beachten sind die Angaben im Bodengutachten.
Menge: 70,000 m3

**01.06.020 Boden Homogenbereich ERD-2/2a bis 3 m Tiefe ausheben, lagern und einbauen**
Boden nach DIN 18300, Homogenbereich ERD-2
(Tragschichten / Auffüllungen), gem. beiliegendem
Bodengutachten und der gem. Analyse der
Schadstoffuntersuchungen der EBV-Materialklasse kleiner
gleich BM-F2 entspricht, für die Baugruben der
Fernwärmeleitung und Bauwerke lösen, ausheben, den zum
Verfüllen der Baugruben erforderlichen und geeigneten
Aushubboden lagern und die für die Herstellung der
Rohrleitungszone und Schachtherstellung verdrängten
Bodenmassen laden und fachgerecht entsorgen.
Aushub, soweit zur Verfüllung geeignet auf einer
Bereitstellungsfläche innerhalb des Baugebietes oder in
unmittelbarer Nähe der Baumaßnahme zur Verwendung/
Verwertung/Wiedereinbau/Beseitigung bereitstellen. Bei
der Bereitstellung des Bodens ist darauf zu achten,
dass der Boden vor Durchfeuchtung geschützt wird.
Die Mehrkosten für Transport und Bereitstellung werden
nicht gesondert vergütet.
Der Verbau wird separat vergütet.
Die Grabensohle ist profilgemäß und nach DIN EN 1610
herzustellen. Nach Fertigstellung der Kanäle und
Bauwerke die Baugruben wieder fachgerecht verfüllen und
verdichten. Längstransporte, Zwischenlagerung, das
Einbauen, Verfüllen und Verdichten gemäß DIN 18300 und
ZTVE-StB.
Bereits in den Massen berücksichtigt ist eine 20 cm
Rohrbettung. Weiterer, erforderlicher Mehraushub ist in
diese Position einzukalkulieren. Der zusätzliche
Bodenaushub zum Bodenaustausch unter dem Kanal ist in
diese Position eingerechnet.

Überschüssiger Boden und Boden der nicht mehr
einbaufähig ist, ist durch den AN ordnungsgemäß zu
entsorgen.
Baugrubentiefe: bis 3 m
Baugrubenbreiten für Rohrleitungen bis DN 200.
Die Vergütung erfolgt ab Unterkante erkennbarer
Straßenkonstruktion bzw. erkennbaren Homogenbereich.
Zu beachten sind die Angaben im Bodengutachten.
Menge: 70,000 m3

**01.06.030 Boden Homogenbereich ERD-3 bis 3 m Tiefe ausheben, lagern und einbauen**
Boden nach DIN 18300, Homogenbereich ERD-3 (Lehmböden),
gem. beiliegendem Bodengutachten und der gem. Analyse
der Schadstoffuntersuchungen der EBV-Materialklasse
kleiner gleich BM-0* entspricht, für die Baugruben der
Fernwärmeleitung und Bauwerke lösen, ausheben, den zum
Verfüllen der Baugruben erforderlichen und geeigneten
Aushubboden lagern und die für die Herstellung der
Rohrleitungszone und Schachtherstellung verdrängten
Bodenmassen laden und fachgerecht entsorgen.
Aushub, soweit zur Verfüllung geeignet auf einer
Bereitstellungsfläche innerhalb des Baugebietes oder in
unmittelbarer Nähe der Baumaßnahme zur Verwendung/
Verwertung/Wiedereinbau/Beseitigung bereitstellen. Bei
der Bereitstellung des Bodens ist darauf zu achten,
dass der Boden vor Durchfeuchtung geschützt wird.
Die Mehrkosten für Transport und Bereitstellung werden
nicht gesondert vergütet.
Der Verbau wird separat vergütet.
Die Grabensohle ist profilgemäß und nach DIN EN 1610
herzustellen. Nach Fertigstellung der Kanäle und
Bauwerke die Baugruben wieder fachgerecht verfüllen und
verdichten. Längstransporte, Zwischenlagerung, das
Einbauen, Verfüllen und Verdichten gemäß DIN 18300 und
ZTVE-StB.
Bereits in den Massen berücksichtigt ist eine 20 cm
Rohrbettung. Weiterer, erforderlicher Mehraushub ist in
diese Position einzukalkulieren. Der zusätzliche
Bodenaushub zum Bodenaustausch unter dem Kanal ist in
diese Position eingerechnet.

Überschüssiger Boden und Boden der nicht mehr
einbaufähig ist, ist durch den AN ordnungsgemäß zu
entsorgen.
Baugrubentiefe: bis 3 m
Baugrubenbreiten für Rohrleitungen bis DN 200.
Die Vergütung erfolgt ab Unterkante erkennbarer
Straßenkonstruktion bzw. erkennbaren Homogenbereich.
Zu beachten sind die Angaben im Bodengutachten.
Menge: 100,000 m3

**01.06.040 Boden Homogenbereich ERD-4 bis 3 m Tiefe ausheben, lagern und einbauen**
Boden nach DIN 18300, Homogenbereich ERD-4
(Terrassensand), gem. beiliegendem Bodengutachten und
der gem. Analyse der Schadstoffuntersuchungen der
EBV-Materialklasse kleiner gleich BM-0* entspricht, für
die Baugruben der Fernwärmeleitung und Bauwerke lösen,
ausheben, den zum Verfüllen der Baugruben
erforderlichen und geeigneten Aushubboden lagern und
die für die Herstellung der Rohrleitungszone und
Schachtherstellung verdrängten Bodenmassen laden und
fachgerecht entsorgen.
Aushub, soweit zur Verfüllung geeignet auf einer
Bereitstellungsfläche innerhalb des Baugebietes oder in
unmittelbarer Nähe der Baumaßnahme zur Verwendung/
Verwertung/Wiedereinbau/Beseitigung bereitstellen. Bei
der Bereitstellung des Bodens ist darauf zu achten,
dass der Boden vor Durchfeuchtung geschützt wird.
Die Mehrkosten für Transport und Bereitstellung werden
nicht gesondert vergütet.
Der Verbau wird separat vergütet.
Die Grabensohle ist profilgemäß und nach DIN EN 1610
herzustellen. Nach Fertigstellung der Kanäle und
Bauwerke die Baugruben wieder fachgerecht verfüllen und
verdichten. Längstransporte, Zwischenlagerung, das
Einbauen, Verfüllen und Verdichten gemäß DIN 18300 und
ZTVE-StB.
Bereits in den Massen berücksichtigt ist eine 20 cm
Rohrbettung. Weiterer, erforderlicher Mehraushub ist in
diese Position einzukalkulieren. Der zusätzliche
Bodenaushub zum Bodenaustausch unter dem Kanal ist in
diese Position eingerechnet.

Überschüssiger Boden und Boden der nicht mehr
einbaufähig ist, ist durch den AN ordnungsgemäß zu
entsorgen.
Baugrubentiefe: bis 3 m
Baugrubenbreiten für Rohrleitungen bis DN 200.
Die Vergütung erfolgt ab Unterkante erkennbarer
Straßenkonstruktion bzw. erkennbaren Homogenbereich.
Zu beachten sind die Angaben im Bodengutachten.
Menge: 35,000 m3

**01.06.050 Querschläge - Suchgräben in Böden Homogenbereich 1 bis 4 erstellen**
Baugrubenaushub, Boden Homogenbereich 1 bis 4,
in Handarbeit, für das Herstellen von Querschlägen
(Suchgräben), zwecks Feststellung der Lage von
Leitungen, in einer Breite von etwa 0,8 m und in einer
Tiefe von 0 - 2,0 m ausheben.
Den zum Verfüllen der Baugruben erforderlichen und
geeigneten Aushubboden lagern. Die Baugruben gemäß ZTV
wieder verfüllen und verdichten.

Ab einer Tiefe von 1,25 m ist der erforderliche Verbau
einzurechnen.
Menge: 6,000 m3

**01.06.060 Baggerschürfe für Analysen durchführen**
Boden/Auffüllung profilgerecht ausheben, Material
seitlich lagern, Aushubtiefe bis 3 m, in
Homogenbereichen gem. Bodengutachten. Schaufelbreite
ca. 1,0 m, Länge der Schürfgrube ca. 3m, Ausführung für
Probenahme. Material nach erfolgter Beprobung wieder
einbauen und fachgerecht verdichten. Ausführung nur auf
besondere Anordnung des AG.
Menge: 5,000 m3

**01.06.070 Aushub, Homogenbereich1 bis 4, lösen. Handarbeit-Zulage.**
Aushub, Homogenbereich ERD-1 bis ERD-4, gemäß DIN
18300, in Handarbeit lösen und ausheben.

Als Zulage zu den Erdaushub- und
Wiedereinbaupositionen.
Menge: 10,000 m3

#### Titel 01.07 Entsorgung Bodenaushub

**01.07.010 Überschüssiger Boden gem EBV BM-0* laden und entsorgen**
Überschüssiger Boden und Boden der nicht mehr
einbaufähig ist bzw. keine andere Verwendung innerhalb
der Baustelle findet, gem EBV BM-0*, laden und
ordnungsgemäß entsorgen.
Menge: 140,000 t

**01.07.020 Überschüssiger Boden gem EBV BM-F1 laden und entsorgen**
Überschüssiger Boden und Boden der nicht mehr
einbaufähig ist bzw. keine andere Verwendung innerhalb
der Baustelle findet, gem EBV BM-F1, laden und
ordnungsgemäß entsorgen.
Menge: 90,000 t

**01.07.030 Überschüssiger Boden gem EBV BM-F2 laden und entsorgen**
Überschüssiger Boden und Boden der nicht mehr
einbaufähig ist bzw. keine andere Verwendung innerhalb
der Baustelle findet, gem EBV BM-F2, laden und
ordnungsgemäß entsorgen.
Menge: 115,000 t

**01.07.040 Überschüssiger Boden gem EBV BM-F3 laden und entsorgen**
Überschüssiger Boden und Boden der nicht mehr
einbaufähig ist bzw. keine andere Verwendung innerhalb
der Baustelle findet, gem EBV BM-F3, laden und
ordnungsgemäß entsorgen.
Menge: 14,000 t

**01.07.050 Überschüssiger Boden Deponieverordnung DK 1 laden und entsorgen**
*** Bedarfsposition ohne GB
Überschüssiger Boden und Boden der nicht mehr
einbaufähig ist bzw. keine andere Verwendung innerhalb
der Baustelle findet, gem. Deponieverordnung
Deponieklasse DK 1, laden und ordnungsgemäß entsorgen.
Menge: 10,000 TO

#### Titel 01.08 Rohrauflager, Rohrummantelung und Bodenersatz

*Hinweis*
Können die anstehenden, beim Baugrubenaushub gewonnenen
Böden auf Grund ihrer bodenmechanischen Eigenschaften
weder für die Verfüllung der Leitungszone noch für die
Hauptverfüllung der Baugruben und Rohrgräben verwendet
werden, so sind »entsprechend DIN EN 1610 und ZTV
A-StB« Ersatzböden zu liefern, mit denen eine den
statischen Vorgaben entsprechende Bettung der Rohre und
eine für den Straßenoberbau ausreichende Verdichtung
gewährleistet  wird.

Bodenarten, die sowohl für die Verfüllung der
Leitungszone wie auch für die Hauptverfüllung geeignet
sind, sind nicht bindige bis schwach bindige,
grobkörnige und gemischtkörnige Böden der Bodengruppe
GW, GI, GE, GU, GT, SW, SI, SE, SU, ST nach DIN 18196
sowie Recycling-Baustoffe mit entsprechenden
Kornabstufungen und wasserwirtschaftlicher Eignung.

Flüssigboden mit einer Korngröße von 0/16 ist sowohl
für die Verfüllung der Leitungszone als auch für die
Hauptverfüllung geeignet. Flüssigboden ist ein
elastisch fixiertes Lockergestein und damit ein Boden-
Komponentengemisch, das aus Normsanden,
Recyclingmaterial oder Bodenaushub unter Verwendung
umweltunbedenklicher, mineralischer und/oder
pflanzlicher Zusätze (Plastifikator, Konditioner) und
eines wasserbindenden Mittels (Stabilisator)
herzustellen ist. Die Unbedenklichkeit der einzelnen
Komponenten und Zusätze ist nachzuweisen.

Es ist eine Abbindung bzw. eine Wiederverfestigung des
verflüssigten Bodens nach ca. 4 bis 8 Stunden für eine
Begehbarkeit zu gewährleisten.

Der eingebaute Flüssigboden muss nach Abbindung eine
Festigkeit von 0,2 bis 0,7 N/mm² aufweisen.

Zur Vermeidung bekannter Problemfälle (zu langsame oder
ausbleibende oder zu steife Verfestigung) sind Produkte
auf der Basis von Bentonitsuspensionen und auf
Zementbasis mit Zusatzmitteln aus der Betonchemie /
Chemie auszuschließen.

Auch ist nachzuweisen, dass das Produkt, seine
Herstellung und Eigenschaften durch eine vom DIBt
(Deutsches Institut für Bautechnik) autorisierte und
auf dem Gebiet der zeitweisen Bodenverflüssigung
qualifizierte Materialprüfanstalt fremdüberwacht
werden. Dem Auftraggeber müssen alle, im Rahmen des in
der Norm für die zeitweise Bodenverflüssigung
geforderten QMs zu erbringenden Nachweise, vom AN zur
Verfügung gestellt werden.

Zunächst ist die Baugrubensohle eben und höhengerecht
herzustellen und ordnungsgemäß zu verdichten. Als
Auflager für Rohrleitungen können Säcke mit
Flüssigboden in trockener Form bzw. Flüssigboden in
plastischer Konsistenz dienen. Falls erforderlich sind
vorhandene Rohrleitungen gegen Auftrieb zu sichern.
Diese Sicherung kann mittels Haltebänken (Flüssigboden
in plastischer Konsistenz) oder mechanischer
Auftriebssicherungen erfolgen. Anschließend ist die
Leitungszone neben dem Rohrkanal und der Arbeitsraum
neben dem Einsteigeschacht bis zur Verbauwand oder bei
unverbauter Baugrube bis an den anstehenden Boden heran
zu verfüllen. Gegen mögliche Umläufigkeiten beim Einbau
des Flüssigbodens sind geeignete Maßnahmen zu treffen.

Der Flüssigboden ist mit dem Fahrmischer mit
entsprechender Konsistenz (kp oder kf) zum Einbauort zu
transportieren und mit geeigneten Anbauteilen sachgemäß
einzubringen. Sämtliche Kosten für die Lieferung und
den Einbau des Flüssigbodens, sowie Sicherungsmaßnahmen
gegen Auftrieb, sind in den Einheitspreis mit
einzurechnen.

Beim Einsatz von Grabenverbaugeräten (DIN 4124) bzw.
senkrechten Normverbauelementen (DIN 4124) ist der
Verbau schnellstmöglich nach Einbringen des
Flüssigbodens fortschreitend zu beseitigen, um einen
kraftschlüssigen Verbund zwischen dem Flüssigboden und
dem anstehenden Baugrund zu gewährleisten.

Bei Angebotsabgabe ist vom Bieter der in Aussicht
genommen Hersteller des Flüssigbodens zu benennen.

Der Auftragnehmer übernimmt die Gewähr für die Eignung
des angelieferten Materials und den ordnungsgemäßen
Einbau der von ihm gelieferten Ersatzböden nach den
Vorgaben der DIN EN 1610 und ZTV A-StB.

**01.08.010 Rohrbettung und -umhüllung liefern und einbauen**
Sand (Korngröße 0/4 mm) zur Herstellung einer
Sandbettung (oberhalb und unterhalb des Rohrs) und zur
Rohrummanterlung nach DIN EN 1610 liefern und in
der Rohrleitungszone der Fernwärmeleitungen fachgerecht
einbauen und verdichten. Zur Ausführung kommt in
Baugrubenbreite eine ca. 20 cm dicke Sohle, die
seitliche Umhüllung (für ein Rohrdurchmesser von 15 cm)
sowie
eine 25 cm (im privatem Bereich) - 30 cm (im
öffentlichen Bereich) über dem Rohrscheitel reichende
Überdeckung.
Abgerechnet wird nach Originalwiegescheinen mit
eingedruckter Baustellenbezeichnung. Die Wiegescheine
sind spätestens am Tag nach der Lieferung der örtlichen
Bauleitung vorzulegen.
Die Abrechnung erfolgt im verdichteten Zustand.
Umrechnungsfaktor: 1,8 t/m3 abzgl. 12 %
Verdichtungsfaktor.
Menge: 70,000 m3

**01.08.020 Grubenkies als Ersatzboden liefern und einbauen**
Grubenkies als Ersatz für nicht mehr verwendungsfähigen
Boden der Rohrgräben liefern, einbauen und verdichten.
Der ungeeignete Boden ist durch den AN ordnungsgemäß zu
entsorgen.
Abgerechnet wird der eingebrachte Grubenkies im
verdichteten Zustand in der vorgeschriebenen
Baugrubenbreite.
Menge: 15,000 m3

**01.08.030 Verfüllung Leitungsgräben gelagerten Boden einbauen und verdichten**
Nach Verlegen der Leitungen in Gräben einbaufähigen
bzw. seitlich gelagerten, ggf. aufbereiteten Boden
einbauen und lagenweise verdichten.

Zu beachten sind die Angaben im Bodengutachten.
Menge: 10,000 m3

#### Titel 01.09 Kabel-Leitungskreuzungen

**01.09.010 Kreuzung mit Versorgungsleitung sichern.**
Kreuzungsbereich mit Kabel- und Versorgungsleitung bis
200 mm Außendurchmesser sichern.
Das Kabel bzw. die Leitung von Hand freilegen,
aufhängen, sichern, usw.
Bei Verfüllung des Grabens (der Baugrube) die
Leitungskreuzung mit Sand ummanteln.
Die freigelegte Leitung muss mindestens 20 cm allseits
ummantelt sein.
Mit dieser Position sind auch alle Erschwernisse beim
Baugrubenverbau und -aushub, bei der Verlegung des
Kanals und der Wiederverfüllung des Rohrgrabens
abgegolten.

Aufgemessen und vergütet werden Querungen (Kreuzungen)
bis einschl. 50 cm Breite als 1 Stück.

Als Zulage zu den Bodenaushub- und
Wiedereinbaupositionen.
Menge: 50,000 St

#### Titel 01.10 Grabenauffüllung mit Recycling-Material nach Vorgabe WBD

**01.10.010 Grabenverfüllung mit Schotter bis OK Oberfläche**
Tragschicht aus RC 1 -Material liefern und in
unterschiedlichen Stärken einbauen.

Grabenverfüllung nach Herstellung der Fernwärmeleitung
mit geeignetem Schottermaterial (RC 1) lagenweise
einbauen, bis Oberkante vorhandene bzw. geplante
Oberfläche. Schichtdicke insgesamt ca. 65 cm Material
gemäß den technischen Anforderungen, Recyclingmaterial
RCL 1 zulässig. Einbau lagenweise mit fachgerechter
Verdichtung entsprechend den einschlägigen Regelwerken.
Verfüllung im öffentlichen Bereich. Alle
Nebenleistungen, wie An- und Abtransport, Einbau,
Verdichtung sowie erforderliche Anpassungen, sind im
Einheitspreis enthalten.
Menge: 65,000 m3

#### Titel 01.11 Baugrubenverbau

**01.11.010 Verbau mit großflächigen Stahlverbauplatten und Aussteifungen**
Leichtverbau 100 er Serie Verbau für Gräben H bis 2,0 m
Sohlbreiten 0,9 bis 1,5 m herstellen und beseitigen.
Verbau mit großflächigen Stahlverbau-platten und
Aussteifungen (z.B. SBH Leichtverbau 100er Serie oder
gleichwertig) im Einstellverfahren unter
Berücksichtigung der Arbeitsraumbreiten nach DIN 4124
und EN 1610 herstellen und wieder beseitigen. Nach DIN
18300 OK Verbau bis 5cm über OK Gelände führen. Nach
Einbau der Leitung mit dem Verfüllen des Grabens
fortschreitend zurückbauen. Abgerechnet wird nach
Verbauachse und der Höhe der Grabensohle bis max. 5 cm
über Geländeoberkante.
Menge: 250,000 m2

#### Titel 01.12 Wasserhaltungsarbeiten

*Hinweis*
Das Bodengutachten der Dr. Meinecke & Schmidt
Partnerschaftsgesellschaft (16.01.2026) ist
Vertragsbestandteil dieser Ausschreibung und zwingend
zu beachten.
Die Wahl der jeweiligen Vorflut bleibt dem AN
überlassen. Bei Einleitung in das Kanalnetz muss das
Wasser mittels Absetzbehälter einwandfrei geklärt sein.
Verunreinigungen der in Betrieb bleibenden Kanäle, die
auf die Ableitung von Wasser mit starkem
Schwebstoffgehalt zurückzuführen sind, hat der AN auf
seine Kosten zu beseitigen.

**01.12.010 Offene Wasserhaltung betreiben**
Offene Wasserhaltung für die Leitungsgräben der
Fernwärmeleitungen nur auf Anweisung der örtlichen
Bauleitung während der gesamten Dauer der Bauausführung
betreiben.

Inbegriffen sind insbesondere das Stellen, Vorhalten
und Betreiben der erforderlichen Pumpen,
Förderleitungen, Schläuche und Werkzeuge, die
Herstellung und Unterhaltung von Pumpensümpfen im
Leitungsgraben sowie die Ableitung des abgepumpten
Grund-, Sicker- oder Oberflächenwassers in eine
zulässige Vorflut.
Weiterhin enthalten sind sämtliche Kosten für
Betriebsstoffe, Bedienungspersonal sowie alle
anfallenden Zuschläge, einschließlich Nacht-, Sonn- und
Feiertagsarbeit, sowie erforderliche Umsetzungen der
Wasserhaltungsgeräte entsprechend dem Baufortschritt.
Mit Beendigung der offenen Wasserhaltung sind alle
provisorischen Einrichtungen ordnungsgemäß außer
Betrieb zu nehmen und zurückzubauen. Verunreinigungen
angrenzender Anlagen infolge der Wasserableitung sind
zu vermeiden und gegebenenfalls auf Kosten des
Auftragnehmers zu beseitigen.

Die Abrechnung erfolgt nach laufendem Meter
Leitungsgraben (Fernwärmetrasse)
Menge: 85,000 m

### Bereich 02 FERNWÄRMEBAUARBEITEN - PRIVATE FLÄCHEN

#### Titel 02.01 Zäune/ Einfriedung/ Ausstattung

**02.01.010 Müll und Bauschutt laden und entsorgen.**
Auf dem Baufeld lagernde Müll- und Bauschuttmassen
zusammenschieben und messbar machen, nach erfolgtem
Aufmass, das Material aufladen und entsorgen.
Menge: 1,000 TO

**02.01.020 Verkehrsschild mit Pfosten ausbauen und seitlich lagern.**
Verkehrsschild einschließlich Pfosten und vorhandenem
Pfostenfundament ausbauen und auf der Baustelle zur
Wiederverwendung sicher lagern. Betonfundament
abbrechen, abfahren und entsorgen. Nach Abschluss der
Bauarbeiten Verkehrsschild am ursprünglichen Standort
einschließlich neuem Fundament wieder herstellen,
ausrichten und standsicher setzen. Fundamentlöcher mit
geeignetem Material verfüllen und verdichten.
Einschließlich aller Nebenarbeiten, Transporte und
Entsorgungskosten.
Menge: 1,000 Stck

**02.01.030 Schutzvorrichtung Stromkästen**
Vorhandene Stromkästen währen der Bauzeit schützen
(Rammschutz, Absperrung, Handschachtung im Nahbereich).
Menge: 4,000 St

**02.01.040 Maschendraht-/Stahlgitterzaun abbauen, lagern und versetzen**
Maschendraht-/Stahlgitterzaun einschließlich Pfosten
und Pfostenfundamente ausbauen, auf der Baustelle zur
Wiederverwendung lagern und nach Abschluss der
Bauarbeiten am ursprünglichen Standort einschließlich
neuer Fundamente neu versetzen sowie Verfüllung und
Verdichtung der Fundamentlöcher sind enthalten.
Menge: 5,000 m

**02.01.050 Stangen aufnehmen und entsorgen**
Vorhandene Wäschestangen im Baufeld fachgerecht
demontieren, einschließlich ggf. vorhandender
Fundamente aufnehmen und entsorgen.
Menge: 3,000 St

#### Titel 02.02 Abbruch bauliche Anlagen

**02.02.010 Betonfundamente abbrechen und fachgerecht entsorgen.**
Beton/Stahlbetonfundamente jeglicher Art abbrechen,
aufnehmen, aufladen und fachgerecht entsorgen.
Eine eventuell erforderliche Verfüllung wird gesondert
vergütet.
Menge: 5,000 m3

**02.02.020 Mauerwerk im Erdreich aufbrechen und entsorgen.**
Ziegelmauerwerk und Fundamentmauerwerk verschiedener
Größen im Bereich der Ausschachtungspositionen
abbrechen, aufladen und entsorgen. Eine eventuell
erforderliche Verfüllung wird gesondert vergütet.
Menge: 5,000 m3

#### Titel 02.03 Schutzeinrichtung Bäume

**02.03.010 Stammschutz für Bäume bis U <= 0,50 m herstellen.**
Stammschutz, bestehend aus voller Ummantelung mit
Stroh- oder Rohrmatten und äußerer Holzverschalung aus
min. 2,4 cm dicken  Brettern und einer Mindesthöhe =
2,00 m, herstellen, während der Bauzeit vorhalten und
abräumen.
Die Schutzvorrichtung ist ohne Beschädigung der Bäume
anzubringen und darf nicht auf die Wurzelanläufe
aufgestellt werden.
Der Stammumfang <= 0,50 m wird in 1 m Höhe gemessen.
Menge: 1,000 Stck

**02.03.020 Stammschutz für Bäume mit 0,50 m < U <= 1,00 m herstellen.**
Stammschutz, bestehend aus voller Ummantelung mit
Stroh- oder Rohrmatten und äußerer Holzverschalung aus
min. 2,4 cm dicken  Brettern und einer Mindesthöhe =
2,00 m, herstellen, während der Bauzeit vorhalten und
abräumen.
Die Schutzvorrichtung ist ohne Beschädigung der Bäume
anzubringen und darf nicht auf die Wurzelanläufe
aufgestellt werden.
Der Stammumfang > 0,50 m bis <= 1,00 m wird in 1 m Höhe
gemessen.
Menge: 3,000 Stck

**02.03.030 Stammschutz für Bäume mit 1,00 m < U <= 1,50 m herstellen.**
Stammschutz, bestehend aus voller Ummantelung mit
Stroh- oder Rohrmatten und äußerer Holzverschalung aus
min. 2,4 cm dicken  Brettern und einer Mindesthöhe =
2,00 m, herstellen, während der Bauzeit vorhalten und
abräumen.
Die Schutzvorrichtung ist ohne Beschädigung der Bäume
anzubringen und darf nicht auf die Wurzelanläufe
aufgestellt werden.
Der Stammumfang > 1,00 m bis <= 1,50 m wird in 1 m Höhe
gemessen.
Menge: 2,000 Stck

**02.03.040 Stammschutz für Bäume mit 1,50 m < U <= 2,00 m herstellen.**
Stammschutz, bestehend aus voller Ummantelung mit
Stroh- oder Rohrmatten und äußerer Holzverschalung aus
min. 2,4 cm dicken  Brettern und einer Mindesthöhe =
2,00 m, herstellen, während der Bauzeit vorhalten und
abräumen.
Die Schutzvorrichtung ist ohne Beschädigung der Bäume
anzubringen und darf nicht auf die Wurzelanläufe
aufgestellt werden.
Der Stammumfang > 1,50 m bis <= 2,00 m wird in 1 m Höhe
gemessen.
Menge: 1,000 Stck

**02.03.050 Stammschutz für Bäume mit 2,00 m < U <= 3,00 m herstellen.**
Stammschutz, bestehend aus voller Ummantelung mit
Stroh- oder Rohrmatten und äußerer Holzverschalung aus
min. 2,4 cm dicken  Brettern und einer Mindesthöhe =
2,00 m, herstellen, während der Bauzeit vorhalten und
abräumen.
Die Schutzvorrichtung ist ohne Beschädigung der Bäume
anzubringen und darf nicht auf die Wurzelanläufe
aufgestellt werden.
Der Stammumfang > 2,00 m bis <= 3,00 m wird in 1 m Höhe
gemessen.
Menge: 1,000 Stck

**02.03.060 Stammschutz übernehmen, unterhalten und entsorgen.**
Vorhandener Stammschutz übernehmen, während der Bauzeit
unterhalten und nach Beendigung der Baumaßnahme
entfernen.
Menge: 8,000 Stck

#### Titel 02.04 Bewuchs/Bäume/ Wurzelstöcke/ Wurzeln

**02.04.010 Bewuchs bis 2,00 m hoch, roden und entsorgen.**
Aufwuchs bis ca. 2,00 m hoch, bestehend aus Bäumen bis
  10 cm Durchmesser, Hecken, Büschen und
Sträuchern, Grasnarbe, roden, das anfallende Material
aufladen und entsorgen.
Menge: 300,000 m²

**02.04.020 Gehölzfläche bis 5,00 m Höhe, schneiden und entsorgen.**
Gehölzfläche bis 5,00 m Höhe, bestehend aus Sträuchern
und Bäumen, zur Herstellung des Lichtraumprofils, auf
Anweisung der AG schneiden bzw. sägen und entsorgen.
Abgerechnet wird pro Meter Verkehrswegrand.
Menge: 25,000 m

**02.04.030 Flachtreibendes Wurzelgeflecht im Baumbereich d > 15 cm aufnehmen.**
Flachtreibendes Wurzelgeflecht, d > 15 cm, im
Baumbereich aufnehmen und separieren. Das anfallende
Material/ Wurzelwerk aufladen und entsorgen.
Menge: 30,000 m²

**02.04.040 Wurzelstöcke bis U 30 cm roden und entsorgen.**
Wurzelstöcke bis 30 cm Umfang -in Höhe des
Fällschnittes gemessen- roden, das anfallende Material
und unbrauchbares Erdreich aufladen und entsorgen. Das
Erdloch mit geeignetem Material verfüllen und
verdichten.
Menge: 1,000 Stck

**02.04.050 Wurzelstöcke, U 101 bis 150 cm, roden und entsorgen.**
Wurzelstöcke über 101 cm bis 150 cm Umfang -in Höhe des
Fällschnittes gemessen- roden, das anfallende Material
und unbrauchbares Erdreich aufladen und entsorgen. Das
Erdloch mit geeignetem Material verfüllen und
verdichten.
Menge: 2,000 Stck

**02.04.060 Wurzelstöcke, U 151 bis 200 cm, roden und entsorgen.**
Wurzelstöcke über 151 cm bis 200 cm Umfang -in Höhe des
Fällschnittes gemessen- roden, das anfallende Material
und unbrauchbares Erdreich aufladen und entsorgen. Das
Erdloch mit geeignetem Material verfüllen und
verdichten.
Menge: 2,000 Stck

**02.04.070 Wurzelstöcke, U 201 bis 300 cm, roden und entsorgen.**
Wurzelstöcke über 201 cm bis 300 cm Umfang -in Höhe des
Fällschnittes gemessen- roden, das anfallende Material
und unbrauchbares Erdreich aufladen und entsorgen. Das
Erdloch mit geeignetem Material verfüllen und
verdichten.
Menge: 1,000 Stck

**02.04.080 Boden im Wurzelbereich von Bäumen mit Saugbagger lösen und entsorgen**
Boden (Homogenbereich 1/2) im Wurzelbereich von Bäumen
nach Angabe der baumfachkundigen Bauüberwachung mit
einem Saugbagger und in Verbindung mit einer
Druckluftlanze lösen, abtragen und entsorgen.
Eine saugbaggerunterstützte Handschachtung ist nur in
Ausnahmefällen und mit Rücksprache der baumfachkundigen
Bauüberwachung zulässig.
Abtrag bis 70 cm ab Straßen-/ Wegeoberbau. Ausführung
in mehreren Abschnitten, an mehreren Baumstandorten.
Eine Fotodokumentation ist in der Einheitspreisbildung
zu berücksichtigen.
Menge: 25,000 m3

**02.04.090 Freigelegte Wurzeln gegen Austrocknung und Frost mit Juteband schützen**
Grob- und Starkwurzeln mit Juteband umwickeln und bis
zur Verfüllung gegen Austrocknung und Frost schützen.
Vorher sind schadhafte Stellen an den Wurzeln mit
scharfem Werkzeug sauber nachzuschneiden.
Einschließlich Lieferung des Jutebandes.
Menge: 10,000 m

#### Titel 02.05 Oberflächenaufnahme

*Hinweis*
Hinweis zu Oberflächenbefestigungen

Für den Positionsbereich mit teerhaltigen
Aufbruchstoffen  sind die technischen Vorbemerkungen
zur Bauausführung,  - Teerhaltiger Straßenaufbruch - zu
beachten.

Für die Positionsbereiche ohne teerhaltige
Aufbruchstoffe sind die technischen Vorbemerkungen zur
Bauausführung,  - Sonstige Aushubmaterialien des
Baukörpers - zu beachten.

Für alle zu entsorgenden Stoffe (außer teerhaltigen
Stoffen) ist eine Einstufung in die Einbauklasse nach
Bodengutachten kalkulatorisch zu berücksichtigen.

Für alle zu lagernden Materialien gilt: Der Ausbau und
spätere Einbau erfolgt in Einzellängen oder kleinen
Mengen für z.B. Anschlußbereiche, Wechselbereiche,
Querungen, etc..

**02.05.010 Rechteckpflaster bis 12 cm aufnehmen und lagern.**
Rechteckpflaster bis 12 cm dick, in Sand- oder
Mörtelbett verlegt, einschließlich Pflasterbettung
aufnehmen, die Steine säubern und innerhalb der
Baustelle lagern. Unbrauchbares Material einschließlich
der Bettung aufnehmen und entsorgen.
Menge: 106,000 m2

**02.05.020 Natursteinplatten aufnehmen und lagern.**
Natursteinplatten aller Art bis 12 cm dick, in Sand-
oder Mörtelbett verlegt, einschl. Bettung aufnehmen,
die noch brauchbaren Platten von Mörtelresten säubern
und innerhalb der Baustelle lagern. Bettung und
Plattenbruch aufnehmen und ensorgen.
Menge: 85,000 m2

**02.05.030 Bordstein in Beton versetzt aufnehmen und lagern.**
Bordsteine aller Art und Größe in Beton versetzt,
aufnehmen, säubern und innerhalb der Baustelle lagern.
Das Fundament aufnehmen und entsorgen.
Menge: 130,000 m

#### Titel 02.06 Baugrubenaushub ohne und mit Verbau

*Hinweis*
Wichtige Hinweise zu den Erdarbeiten (Fernwärme)
Vorbemerkung für die Erdarbeiten

Das Bodengutachten des Büros Dr. Meinecke & Schmidt
Partnerschaftsgesellschaft, Bahnhofstraße 18, 45701
Herten, Tel.: 0209357432 vom 03.12.2025 ist zu beachten
und
wird Vertragsbestandteil!

Abrechnung der Erdarbeiten

Aushub und Verfüllung werden ohne Berücksichtigung von
Auflockerungsfaktoren abgerechnet. Alle vorkommenden
Bodenklassen werden in einer Bodengruppe
zusammengefasst. Innerhalb der angegebenen Vordersätze
sind Verschiebungen möglich.
Der  2 (3) der VOB/B findet keine Anwendung.

Verfüllen und Verdichtungsarbeiten

Für den eingebrachten und verdichteten Boden gelten die
Zusätzlichen Technischen Vorschriften als Richtlinien
für Erdarbeiten im Straßenbau (ZTVE-StB) in der z.Zt.
gültigen Fassung .
Das Bodenersatzmaterial und das Verfüllmaterial ist in
Schichten einzubringen, deren Dicken bei einer
Verdichtung mit Kleingeräten 20 cm, bei Verdichtung
mit Großgeräten 30 cm nicht übersteigen darf.
Im Bereich von Leitungen ist die Anwendung
maschineller Verdichtung erst 50 cm über Rohrscheitel
zulässig.
Die Lagerungsdichte des verfüllten und verdichteten
Bodens muss 100 % der einfachen Proctordichte getragen
(Dies betrifft den Einbau unter befestigten Flächen,
die Grünflächen sind von dieser Anforderung
ausgenommen).
Den Nachweis, dass die vorgeschriebene Verdichtung
erzielt wurde, hat der AN zu führen.
Alle Prüfungen gehen zu Lasten des AN. Die Ergebnisse
der Verdichtungsnachweise sind schriftlich ausgewertet
zweifach dem AG einzureichen und in Plänen
darzustellen.
Eingebauter Boden, der den Anforderungen nicht
entspricht, ist zu Lasten des AN auszubauen und durch
geeigneten Boden zu ersetzen. Anstehende
Aushubmaterialien können zur Verfüllung wiederverwendet
werden, wenn ihre Verdichtungsfähigkeit den oben
geschilderten Kriterien und Vorschriften entspricht.

Abrechnungen

Für die Abrechnung der Baugruben gelten folgende
Abrechnungsbedingungen:
1. Baugrubenbreite =
Arbeitsraumbreiten gem. EN 1610, zzgl.
Rohraußendurchmesser gem. Herstellerangabe sowie 2 x 10
cm für den Verbau (Mehrdicke ist einzukalkulieren).

Außendurchmesser x Wandstärke: 114,3 x 3,6  = 1,20 m
Außendurchmesser x Wandstärke: 88,9 x 3,2  = 1,20 m
Außendurchmesser x Wandstärke: 76,1 x 3,2  = 0,9 m
Außendurchmesser x Wandstärke: 60,3 x 3,2  = 0,9 m
Außendurchmesser x Wandstärke: 48.3 x 3,2  = 0,9 m

2. Grabentiefe =
OK Gelände bis Rohrsohle; Mehrausschachtung für
Rohrbettung sind in die Pos. einzurechnen.

3. Verbautiefe =
OK Gelände bis Rohrsohle;  10 cm Geländeüberstand sind
in die jew. Pos. einzurechnen.

4. Rohrauflager =
mind. 20 cm unter der Fernwärmeleitung

Kreuzungen mit vorhandenen Versorgungsleitungen sind in
den Einheitspreisen der jeweiligen Graben- und
Verfüllpositionen enthalten und werden nicht gesondert
vergütet.

**02.06.010 Boden Homogenbereich ERD-1 (Oberboden) ausheben, lagern und einbauen**
Boden nach DIN 18300, Homogenbereich ERD-1, gem.
beiliegendem Bodengutachten und der gem. Analyse der
Schadstoffuntersuchungen der EBV-Materialklasse kleiner
gleich BM-F3 entspricht, für die Baugruben der
Fernwärmeleitung und Bauwerke lösen, ausheben, den zum
Verfüllen der Baugruben erforderlichen und geeigneten
Aushubboden lagern und die für die Herstellung der
Rohrleitungszone und Schachtherstellung verdrängten
Bodenmassen laden und fachgerecht entsorgen.
Aushub, soweit zur Verfüllung geeignet auf einer
Bereitstellungsfläche innerhalb des Baugebietes oder in
unmittelbarer Nähe der Baumaßnahme zur Verwendung/
Verwertung/Wiedereinbau/Beseitigung bereitstellen. Bei
der Bereitstellung des Bodens ist darauf zu achten,
dass der Boden vor Durchfeuchtung geschützt wird.
Die Mehrkosten für Transport und Bereitstellung werden
nicht gesondert vergütet.
Der Verbau wird separat vergütet.
Die Grabensohle ist profilgemäß und nach DIN EN 1610
herzustellen. Nach Fertigstellung der Kanäle und
Bauwerke die Baugruben wieder fachgerecht verfüllen und
verdichten. Längstransporte, Zwischenlagerung, das
Einbauen, Verfüllen und Verdichten gemäß DIN 18300 und
ZTVE-StB.
Bereits in den Massen berücksichtigt ist eine 20 cm
Rohrbettung. Weiterer, erforderlicher Mehraushub ist in
diese Position einzukalkulieren. Der zusätzliche
Bodenaushub zum Bodenaustausch unter dem Kanal ist in
diese Position eingerechnet.

Überschüssiger Boden und Boden der nicht mehr
einbaufähig ist, ist durch den AN ordnungsgemäß zu
entsorgen.
Baugrubentiefe: bis 3 m
Baugrubenbreiten für Rohrleitungen bis DN 200.
Die Vergütung erfolgt ab Unterkante erkennbarer
Straßenkonstruktion bzw. erkennbaren Homogenbereich.
Zu beachten sind die Angaben im Bodengutachten.
Menge: 220,000 m3

**02.06.020 Boden Homogenbereich ERD-2/2a bis 3 m Tiefe ausheben, lagern und einbauen**
Boden nach DIN 18300, Homogenbereich ERD-2
(Tragschichten / Auffüllungen), gem. beiliegendem
Bodengutachten und der gem. Analyse der
Schadstoffuntersuchungen der EBV-Materialklasse kleiner
gleich BM-F2 entspricht, für die Baugruben der
Fernwärmeleitung und Bauwerke lösen, ausheben, den zum
Verfüllen der Baugruben erforderlichen und geeigneten
Aushubboden lagern und die für die Herstellung der
Rohrleitungszone und Schachtherstellung verdrängten
Bodenmassen laden und fachgerecht entsorgen.
Aushub, soweit zur Verfüllung geeignet auf einer
Bereitstellungsfläche innerhalb des Baugebietes oder in
unmittelbarer Nähe der Baumaßnahme zur Verwendung/
Verwertung/Wiedereinbau/Beseitigung bereitstellen. Bei
der Bereitstellung des Bodens ist darauf zu achten,
dass der Boden vor Durchfeuchtung geschützt wird.
Die Mehrkosten für Transport und Bereitstellung werden
nicht gesondert vergütet.
Der Verbau wird separat vergütet.
Die Grabensohle ist profilgemäß und nach DIN EN 1610
herzustellen. Nach Fertigstellung der Kanäle und
Bauwerke die Baugruben wieder fachgerecht verfüllen und
verdichten. Längstransporte, Zwischenlagerung, das
Einbauen, Verfüllen und Verdichten gemäß DIN 18300 und
ZTVE-StB.
Bereits in den Massen berücksichtigt ist eine 20 cm
Rohrbettung. Weiterer, erforderlicher Mehraushub ist in
diese Position einzukalkulieren. Der zusätzliche
Bodenaushub zum Bodenaustausch unter dem Kanal ist in
diese Position eingerechnet.

Überschüssiger Boden und Boden der nicht mehr
einbaufähig ist, ist durch den AN ordnungsgemäß zu
entsorgen.
Baugrubentiefe: bis 3 m
Baugrubenbreiten für Rohrleitungen bis DN 200.
Die Vergütung erfolgt ab Unterkante erkennbarer
Straßenkonstruktion bzw. erkennbaren Homogenbereich.
Zu beachten sind die Angaben im Bodengutachten.
Menge: 175,000 m3

**02.06.030 Boden Homogenbereich ERD-3 bis 3 m Tiefe ausheben, lagern und einbauen**
Boden nach DIN 18300, Homogenbereich ERD-3 (Lehmböden),
gem. beiliegendem Bodengutachten und der gem. Analyse
der Schadstoffuntersuchungen der EBV-Materialklasse
kleiner gleich BM-F2 entspricht, für die Baugruben der
Fernwärmeleitung und Bauwerke lösen, ausheben, den zum
Verfüllen der Baugruben erforderlichen und geeigneten
Aushubboden lagern und die für die Herstellung der
Rohrleitungszone und Schachtherstellung verdrängten
Bodenmassen laden und fachgerecht entsorgen.
Aushub, soweit zur Verfüllung geeignet auf einer
Bereitstellungsfläche innerhalb des Baugebietes oder in
unmittelbarer Nähe der Baumaßnahme zur Verwendung/
Verwertung/Wiedereinbau/Beseitigung bereitstellen. Bei
der Bereitstellung des Bodens ist darauf zu achten,
dass der Boden vor Durchfeuchtung geschützt wird.
Die Mehrkosten für Transport und Bereitstellung werden
nicht gesondert vergütet.
Der Verbau wird separat vergütet.
Die Grabensohle ist profilgemäß und nach DIN EN 1610
herzustellen. Nach Fertigstellung der Kanäle und
Bauwerke die Baugruben wieder fachgerecht verfüllen und
verdichten. Längstransporte, Zwischenlagerung, das
Einbauen, Verfüllen und Verdichten gemäß DIN 18300 und
ZTVE-StB.
Bereits in den Massen berücksichtigt ist eine 20 cm
Rohrbettung. Weiterer, erforderlicher Mehraushub ist in
diese Position einzukalkulieren. Der zusätzliche
Bodenaushub zum Bodenaustausch unter dem Kanal ist in
diese Position eingerechnet.

Überschüssiger Boden und Boden der nicht mehr
einbaufähig ist, ist durch den AN ordnungsgemäß zu
entsorgen.
Baugrubentiefe: bis 3 m
Baugrubenbreiten für Rohrleitungen bis DN 200.
Die Vergütung erfolgt ab Unterkante erkennbarer
Straßenkonstruktion bzw. erkennbaren Homogenbereich.
Zu beachten sind die Angaben im Bodengutachten.
Menge: 240,000 m3

**02.06.040 Boden Homogenbereich ERD-4 bis 3 m Tiefe ausheben, lagern und einbauen**
Boden nach DIN 18300, Homogenbereich ERD-4
(Terrassensand), gem. beiliegendem Bodengutachten und
der gem. Analyse der Schadstoffuntersuchungen der
EBV-Materialklasse kleiner gleich BM-F3 entspricht, für
die Baugruben der Fernwärmeleitung und Bauwerke lösen,
ausheben, den zum Verfüllen der Baugruben
erforderlichen und geeigneten Aushubboden lagern und
die für die Herstellung der Rohrleitungszone und
Schachtherstellung verdrängten Bodenmassen laden und
fachgerecht entsorgen.
Aushub, soweit zur Verfüllung geeignet auf einer
Bereitstellungsfläche innerhalb des Baugebietes oder in
unmittelbarer Nähe der Baumaßnahme zur Verwendung/
Verwertung/Wiedereinbau/Beseitigung bereitstellen. Bei
der Bereitstellung des Bodens ist darauf zu achten,
dass der Boden vor Durchfeuchtung geschützt wird.
Die Mehrkosten für Transport und Bereitstellung werden
nicht gesondert vergütet.
Der Verbau wird separat vergütet.
Die Grabensohle ist profilgemäß und nach DIN EN 1610
herzustellen. Nach Fertigstellung der Kanäle und
Bauwerke die Baugruben wieder fachgerecht verfüllen und
verdichten. Längstransporte, Zwischenlagerung, das
Einbauen, Verfüllen und Verdichten gemäß DIN 18300 und
ZTVE-StB.
Bereits in den Massen berücksichtigt ist eine 20 cm
Rohrbettung. Weiterer, erforderlicher Mehraushub ist in
diese Position einzukalkulieren. Der zusätzliche
Bodenaushub zum Bodenaustausch unter dem Kanal ist in
diese Position eingerechnet.

Überschüssiger Boden und Boden der nicht mehr
einbaufähig ist, ist durch den AN ordnungsgemäß zu
entsorgen.
Baugrubentiefe: bis 3 m
Baugrubenbreiten für Rohrleitungen bis DN 200.
Die Vergütung erfolgt ab Unterkante erkennbarer
Straßenkonstruktion bzw. erkennbaren Homogenbereich.
Zu beachten sind die Angaben im Bodengutachten.
Menge: 300,000 m3

**02.06.050 Baggerschürfe für Analysen durchführen**
Boden/Auffüllung profilgerecht ausheben, Material
seitlich lagern, Aushubtiefe bis 3 m, in
Homogenbereichen gem. Bodengutachten. Schaufelbreite
ca. 1,0 m, Länge der Schürfgrube ca. 3m, Ausführung für
Probenahme. Material nach erfolgter Beprobung wieder
einbauen und fachgerecht verdichten. Ausführung nur auf
besondere Anordnung des AG.
Menge: 10,000 m3

**02.06.060 Aushub, Homogenbereich1 bis 4, lösen. Handarbeit-Zulage.**
Aushub, Homogenbereich ERD-1 bis ERD-4, gemäß DIN
18300, in Handarbeit lösen und ausheben.

Als Zulage zu den Erdaushub- und
Wiedereinbaupositionen.
Menge: 10,000 m3

#### Titel 02.07 Entsorgung Bodenaushub

**02.07.010 Überschüssiger Boden gem EBV BM-0* laden und entsorgen**
Überschüssiger Boden und Boden der nicht mehr
einbaufähig ist bzw. keine andere Verwendung innerhalb
der Baustelle findet, gem EBV BM-0*, laden und
ordnungsgemäß entsorgen.
Menge: 552,000 t

**02.07.020 Überschüssiger Boden gem EBV BM-F1 laden und entsorgen**
Überschüssiger Boden und Boden der nicht mehr
einbaufähig ist bzw. keine andere Verwendung innerhalb
der Baustelle findet, gem EBV BM-F1, laden und
ordnungsgemäß entsorgen.
Menge: 124,000 t

**02.07.030 Überschüssiger Boden gem EBV BM-F2 laden und entsorgen**
Überschüssiger Boden und Boden der nicht mehr
einbaufähig ist bzw. keine andere Verwendung innerhalb
der Baustelle findet, gem EBV BM-F2, laden und
ordnungsgemäß entsorgen.
Menge: 93,000 t

**02.07.040 Überschüssiger Boden gem EBV BM-F3 laden und entsorgen**
Überschüssiger Boden und Boden der nicht mehr
einbaufähig ist bzw. keine andere Verwendung innerhalb
der Baustelle findet, gem EBV BM-F3, laden und
ordnungsgemäß entsorgen.
Menge: 140,000 t

#### Titel 02.08 Rohrauflager, Rohrummantelung und Bodenersatz

*Hinweis*
Können die anstehenden, beim Baugrubenaushub gewonnenen
Böden auf Grund ihrer bodenmechanischen Eigenschaften
weder für die Verfüllung der Leitungszone noch für die
Hauptverfüllung der Baugruben und Rohrgräben verwendet
werden, so sind »entsprechend DIN EN 1610 und ZTV
A-StB« Ersatzböden zu liefern, mit denen eine den
statischen Vorgaben entsprechende Bettung der Rohre und
eine für den Straßenoberbau ausreichende Verdichtung
gewährleistet  wird.

Bodenarten, die sowohl für die Verfüllung der
Leitungszone wie auch für die Hauptverfüllung geeignet
sind, sind nicht bindige bis schwach bindige,
grobkörnige und gemischtkörnige Böden der Bodengruppe
GW, GI, GE, GU, GT, SW, SI, SE, SU, ST nach DIN 18196
sowie Recycling-Baustoffe mit entsprechenden
Kornabstufungen und wasserwirtschaftlicher Eignung.

Flüssigboden mit einer Korngröße von 0/16 ist sowohl
für die Verfüllung der Leitungszone als auch für die
Hauptverfüllung geeignet. Flüssigboden ist ein
elastisch fixiertes Lockergestein und damit ein Boden-
Komponentengemisch, das aus Normsanden,
Recyclingmaterial oder Bodenaushub unter Verwendung
umweltunbedenklicher, mineralischer und/oder
pflanzlicher Zusätze (Plastifikator, Konditioner) und
eines wasserbindenden Mittels (Stabilisator)
herzustellen ist. Die Unbedenklichkeit der einzelnen
Komponenten und Zusätze ist nachzuweisen.

Es ist eine Abbindung bzw. eine Wiederverfestigung des
verflüssigten Bodens nach ca. 4 bis 8 Stunden für eine
Begehbarkeit zu gewährleisten.

Der eingebaute Flüssigboden muss nach Abbindung eine
Festigkeit von 0,2 bis 0,7 N/mm² aufweisen.

Zur Vermeidung bekannter Problemfälle (zu langsame oder
ausbleibende oder zu steife Verfestigung) sind Produkte
auf der Basis von Bentonitsuspensionen und auf
Zementbasis mit Zusatzmitteln aus der Betonchemie /
Chemie auszuschließen.

Auch ist nachzuweisen, dass das Produkt, seine
Herstellung und Eigenschaften durch eine vom DIBt
(Deutsches Institut für Bautechnik) autorisierte und
auf dem Gebiet der zeitweisen Bodenverflüssigung
qualifizierte Materialprüfanstalt fremdüberwacht
werden. Dem Auftraggeber müssen alle, im Rahmen des in
der Norm für die zeitweise Bodenverflüssigung
geforderten QMs zu erbringenden Nachweise, vom AN zur
Verfügung gestellt werden.

Zunächst ist die Baugrubensohle eben und höhengerecht
herzustellen und ordnungsgemäß zu verdichten. Als
Auflager für Rohrleitungen können Säcke mit
Flüssigboden in trockener Form bzw. Flüssigboden in
plastischer Konsistenz dienen. Falls erforderlich sind
vorhandene Rohrleitungen und Schachtbauwerke gegen
Auftrieb zu sichern. Diese Sicherung kann mittels
Haltebänken (Flüssigboden in plastischer Konsistenz)
oder mechanischer Auftriebssicherungen erfolgen.
Anschließend ist die Leitungszone neben dem Rohrkanal
und der Arbeitsraum neben dem Einsteigeschacht bis zur
Verbauwand oder bei unverbauter Baugrube bis an den
anstehenden Boden heran zu verfüllen. Gegen mögliche
Umläufigkeiten beim Einbau des Flüssigbodens sind
geeignete Maßnahmen zu treffen.

Der Flüssigboden ist mit dem Fahrmischer mit
entsprechender Konsistenz (kp oder kf) zum Einbauort zu
transportieren und mit geeigneten Anbauteilen sachgemäß
einzubringen. Sämtliche Kosten für die Lieferung und
den Einbau des Flüssigbodens, sowie Sicherungsmaßnahmen
gegen Auftrieb, sind in den Einheitspreis mit
einzurechnen.

Beim Einsatz von Grabenverbaugeräten (DIN 4124) bzw.
senkrechten Normverbauelementen (DIN 4124) ist der
Verbau schnellstmöglich nach Einbringen des
Flüssigbodens fortschreitend zu beseitigen, um einen
kraftschlüssigen Verbund zwischen dem Flüssigboden und
dem anstehenden Baugrund zu gewährleisten.

Bei Angebotsabgabe ist vom Bieter der in Aussicht
genommen Hersteller des Flüssigbodens zu benennen.

Der Auftragnehmer übernimmt die Gewähr für die Eignung
des angelieferten Materials und den ordnungsgemäßen
Einbau der von ihm gelieferten Ersatzböden nach den
Vorgaben der DIN EN 1610 und ZTV A-StB.

**02.08.010 Rohrbettung und -umhüllung liefern und einbauen**
Sand (Korngröße 0/4 mm) zur Herstellung einer
Sandbettung (oberhalb und unterhalb des Rohrs)
und zur Rohrummanterlung nach DIN EN 1610 liefern und
in
der Rohrleitungszone der Fernwärmeleitungen fachgerecht
einbauen und
verdichten. Zur Ausführung kommt in Baugrubenbreite
eine ca. 20 cm dicke Sohle, die seitliche Umhüllung
(für ein Rohrdurchmesser von 15 cm) sowie
eine 25 cm (im privatem Bereich) - 30 cm (im
öffentlichen Bereich) über dem Rohrscheitel reichende
Überdeckung.
Abgerechnet wird nach Originalwiegescheinen mit
eingedruckter Baustellenbezeichnung. Die Wiegescheine
sind spätestens am Tag nach der Lieferung der örtlichen
Bauleitung vorzulegen.
Die Abrechnung erfolgt im verdichteten Zustand.
Umrechnungsfaktor: 1,8 t/m3 abzgl. 12 %
Verdichtungsfaktor.

Als Zulage zum Bodenaushub.
Menge: 550,000 m3

**02.08.020 Grubenkies als Ersatzboden liefern und einbauen**
Grubenkies als Ersatz für nicht mehr verwendungsfähigen
Boden der Rohrgräben liefern, einbauen und verdichten.
Der ungeeignete Boden ist durch den AN ordnungsgemäß zu
entsorgen.
Abgerechnet wird der eingebrachte Grubenkies im
verdichteten Zustand in der vorgeschriebenen
Baugrubenbreite.
Menge: 15,000 m3

**02.08.030 Verfüllung Kanalgräben gelagerten Boden einbauen und verdichten**
Nach Verlegen der Leitungen in Gräben einbaufähigen
bzw. seitlich gelagerten, ggf. aufbereiteten Boden
einbauen und lagenweise verdichten.

Zu beachten sind die Angaben im Bodengutachten.
Menge: 400,000 m3

#### Titel 02.09 Kabel-Leitungskreuzungen

**02.09.010 Kreuzung mit Versorgungsleitung sichern.**
Kreuzungsbereich mit Kabel- und Versorgungsleitung bis
200 mm Außendurchmesser sichern.
Das Kabel bzw. die Leitung von Hand freilegen,
aufhängen, sichern, usw.
Bei Verfüllung des Grabens (der Baugrube) die
Leitungskreuzung mit Sand ummanteln.
Die freigelegte Leitung muss mindestens 20 cm allseits
ummantelt sein.
Mit dieser Position sind auch alle Erschwernisse beim
Baugrubenverbau und -aushub, bei der Verlegung des
Kanals und der Wiederverfüllung des Rohrgrabens
abgegolten.

Aufgemessen und vergütet werden Querungen (Kreuzungen)
bis einschl. 50 cm Breite als 1 Stück.

Als Zulage zu den Bodenaushub- und
Wiedereinbaupositionen.
Menge: 50,000 St

#### Titel 02.10 Baugrubenverbau

*Hinweis*
Die Abrechnung des Verbaus erfolgt nach der
bodenberührten Fläche.
Der erforderliche Überstand des Verbaus gemäß DIN 4124
(≥ 10 cm) ist Bestandteil der Leistung und in den
Einheitspreisen enthalten.

Die Verbautiefen sind aus den Planunterlagen zu
ermitteln.
Der Baugrubenverbau ist im Zuge der Baugrubenverfüllung
abschnittsweise so zurückzubauen, dass die
Fernwärmeleitung weder beschädigt noch ihre Lage
verändert wird.

Die Verfüllung des lagenweise eingebauten Bodens hat
gegen das anstehende Erdreich zu erfolgen.

Alle Nebenkosten für den Einsatz des Verbaus sind im
Einheitspreis enthalten.

**02.10.010 Verbau mit großflächigen Stahlverbauplatten und Aussteifungen**
Leichtverbau 100 er Serie Verbau für Gräben H bis 2,0 m
Sohlbreiten 0,9 bis 1,5 m herstellen und beseitigen.
Verbau mit großflächigen Stahlverbau-platten und
Aussteifungen (z.B. SBH Leichtverbau 100er Serie oder
gleichwertig) im Einstellverfahren unter
Berücksichtigung der Arbeitsraumbreiten nach DIN 4124
und EN 1610 herstellen und wieder beseitigen. Nach DIN
18300 OK Verbau bis 5cm über OK Gelände führen. Nach
Einbau der Leitung mit dem Verfüllen des Grabens
fortschreitend zurückbauen. Abgerechnet wird nach
Verbauachse und der Höhe der Grabensohle bis max. 5 cm
über Geländeoberkante.
Menge: 1425,000 m2

#### Titel 02.11 Wasserhaltungsarbeiten

*Hinweis*
Das Bodengutachten der Dr. Meinecke & Schmidt
Partnerschaftsgesellschaft (16.01.2026) ist
Vertragsbestandteil dieser Ausschreibung und zwingend
zu beachten.
Die Wahl der jeweiligen Vorflut bleibt dem AN
überlassen. Bei Einleitung in das Kanalnetz muss das
Wasser mittels Absetzbehälter einwandfrei geklärt sein.
Verunreinigungen der in Betrieb bleibenden Kanäle, die
auf die Ableitung von Wasser mit starkem
Schwebstoffgehalt zurückzuführen sind, hat der AN auf
seine Kosten zu beseitigen.

**02.11.010 Offene Wasserhaltung betreiben**
Offene Wasserhaltung für die Leitungsgräben der
Fernwärmeleitungen nur auf Anweisung der örtlichen
Bauleitung während der gesamten Dauer der Bauausführung
betreiben.

Inbegriffen sind insbesondere das Stellen, Vorhalten
und Betreiben der erforderlichen Pumpen,
Förderleitungen, Schläuche und Werkzeuge, die
Herstellung und Unterhaltung von Pumpensümpfen im
Leitungsgraben sowie die Ableitung des abgepumpten
Grund-, Sicker- oder Oberflächenwassers in eine
zulässige Vorflut.
Weiterhin enthalten sind sämtliche Kosten für
Betriebsstoffe, Bedienungspersonal sowie alle
anfallenden Zuschläge, einschließlich Nacht-, Sonn- und
Feiertagsarbeit, sowie erforderliche Umsetzungen der
Wasserhaltungsgeräte entsprechend dem Baufortschritt.
Mit Beendigung der offenen Wasserhaltung sind alle
provisorischen Einrichtungen ordnungsgemäß außer
Betrieb zu nehmen und zurückzubauen. Verunreinigungen
angrenzender Anlagen infolge der Wasserableitung sind
zu vermeiden und gegebenenfalls auf Kosten des
Auftragnehmers zu beseitigen.

Die Abrechnung erfolgt nach laufendem Meter
Leitungsgraben (Fernwärmetrasse)
Menge: 760,000 m

#### Titel 02.12 Oberflächewiederherstellung

**02.12.010 Schottertragschicht HKS 0/45 - 20 cm dick - liefern/herstellen**
Schottertragschicht aus gebrochenen natürlichen
Mineralstoffen gem. TL SoB-StB für Bk 0,3 nach RStO
frei Baustelle liefern und gem. ZTV SoB-StB einbauen
und verdichten. Als Tragschicht für die
Platten/-Pflasterflächen.
Körnung 0/45 mm. Korn größer 2 mm =
gebrochene Mineralstoffe, Korn bis 2 mm = Sand. Die
Abrechnung erfolgt nach eingebauter Fläche, der
Materialnachweis unter Zugrundelegung des vom
Lieferwerk angegebenen Raumgewichtes. Der Einbau
erfolgt in einer Dicke von 20 cm.
Vor dem Einbau weiterer Materialien, der so zu erfolgen
hat, dass das Planum nicht zerstört wird, ist
rechtzeitig die Abnahme des Planums bei der
Bauüberwachung zu beantragen. Die Planums Abnahme ist
zu protokollieren.
Menge: 200,000 m2

**02.12.020 Pflasterdecke aus Betonpflastersteinen herstellen**
Pflasterdecke aus Betonpflastersteinen gemäß DIN EN
1338, wie im Bestand vorgefunden, aus seitlich
gelagertem Material einschließlich Ergänzungssteinen,
in 3-
5 cm dickem Brechsand-Splitt-Gemisch 0/5 mm in
verdichtetem Zustand gemessen - herstellen.
Die Pflasterfugen kontinuierlich mit dem Fortschreiten
des Verlegens mit Brechsand-Splitt-Gemisch 0/5 mm
trocken einfegen; die Fläche säubern und überschüssiges
Fugenmaterial aufnehmen und beseitigen. Die
Pflasterfläche mit einer leichten Vibrationsplatte
abrütteln.
Anschließend erneut Fugenmaterial aufbringen und unter
begrenzter Wasserzugabe einschlämmen. Die Fläche
säubern und das überschüssige Fugenmaterial aufnehmen
und beseitigen.
Nach hinreichender Trocknung die Pflasterfläche mit
einer geeigneten Vibrationsplatte gleichmäßig bis zur
Standfestigkeit abrütteln.

Danach die Pflasterfugen soweit notwendig - auffüllen
und abschließend die Fugen mit einer feinkornreichen
Gesteinskörnung 0/2 mm einfegen und einschlämmen. Die
fertiggestellte Fläche abkehren und säubern.

Nach Möglichkeit sind die aufgenommenen und gelagerten
Steine einzubauen.
Die Lieferung weiterer Pflastersteine wird gesondert
vergütet.
Menge: 106,000 m2

**02.12.030 Plattenbelag Betonplatten herstellen**
Gelagerten Plattenbelag aus Betonplatten gemäß DIN EN
1339, im Verband nach Angabe der Bauleitung, in 5 cm
dickem Brechsand-Splitt-Gemisch 0/5 mm in verdichtetem
Zustand gemessen - herstellen.
Die Plattenfugen kontinuierlich mit dem Fortschreiten
des Verlegens mit Brechsand-Splitt-Gemisch 0/5 mm
trocken einfegen und unter begrenzter Wasserzugabe
einschlämmen. Die Fläche säubern und das überschüssige
Fugenmaterial aufnehmen und beseitigen. Nach
hinreichender Trocknung die Plattenfläche gleichmäßig
bis zur Standfestigkeit abrütteln.
Danach die Plattenfugen soweit notwendig - auffüllen
und abschließend die Fugen mit einer feinkornreichen
Gesteinskörnung 0/2 mm einfegen und einschlämmen.
Die fertiggestellte Fläche abkehren und säubern.
Menge: 85,000 m2

**02.12.040 Bordstein, TB 80 X 200 mm, in Geraden und Kurven versetzen. 5 cm Auft**
Bordstein als Randeinfassung gemäß DIN EN 1340
und DIN 483, TB 80 X 200 mm, in Geraden und Kurven ab
R> 20 m auf einem 10 cm dicken Betonfundament mit einer
10 cm breiten Rückenstütze versetzen.

Nach Möglichkeit sind die aufgenommenen und gelagerten
Steine einzubauen.
Die Lieferung der Bordsteine wird gesondert vergütet.
Menge: 130,000 m

**02.12.050 Tiefbordstein TB 80 X 200 mm liefern.**
Tiefbordstein gemäß DIN EN 1340 und DIN 483, Typ DIT,
TB 80 X 200 mm, liefern.

Oberflächenausführung : wie Bestand
Menge: 100,000 m

**02.12.060 Betonpflastersteine 100 x 200 x 80 mm liefern**
Betonpflastersteine gemäß DIN EN 1338, Rastermaß 100 x
200 mm, Nenndicke 80 mm, Typ DI, mit Fase,
einschließlich Ergänzungssteinen, liefern.

Farbe: wie Bestand
Menge: 70,000 m2

**02.12.070 Gehwegplatten, einschl. Ergänzungsplatten liefern**
Gehwegplatten, wie im Bestand einschließlich
notwendiger Ergänzungsplatten 300 x 150 x 80 mm,
Qualität PKDUI 7, gemäß DIN EN 1339, liefern.
Farbe wie Bestand; Ausführung ohne Fase.
Menge: 50,000 m2

### Bereich 03 DOKUMENTATION

#### Titel 03.01 Bestandspläne

*Hinweis*
Vorbemerkungen Bestandspläne

Die Herstellung der Bestandspläne darf nur durch einen
öffentlich bestellten Vermessungsingenieur erfolgen.
Dieser hat die Richtigkeit der Eintragungen und die
Übereinstimmung mit der Örtlichkeit auf den Plänen zu
bescheinigen.

Qualitätsparameter für Vermessungsleistungen
Für die Bestandspläne sind alle Daten zu liefern im

- Lagebezugssystem ETRS 89/UTM
und im
- Höhenbezugssystem DHHN 2016 LSt 170.

Für die Lagepläne gilt:
- Lage- und Höhenbezugssystem sind in der Legende zu
vermerken
- Die Höhenanschlusspunkte (min. 2) ans amtliche
Höhenbezugssystem sind auf der Legende zum Plan als
Anschluss- und Kontrollpunkt anzugeben.
- Werden Höhen aus GNSS-Messungen genutzt ist dies
explizit in der Legende zu erwähnen.
- In den Lageplänen sind Gitterkreuze darzustellen.
- Punkte haben eine "echte" Höhe oder keine. Die Angabe
0,0 für Punkte ohne Höhe ist unzulässig.
- Punkte die nicht gemessen wurden (z.B. Daten die aus
einem Fachspartenplan übernommen wurden), sind durch
eine andere Schriftart hervorzuheben. Dies ist in der
Legende zu erläutern.
- Verwendete Symbole sind in der Legende zu
dokumentieren.
- Es ist ein Datum für den Stand anzugeben.
- Alle Pläne sind als pdf- und als dxf- oder dwg-Datei
zu liefern.

Besonderheiten sind mit dem Auftraggeber abzusprechen.

Lagepläne sind im Maßstab M 1:500, Längsschnitte im
Maßstab L/H 1:50/500 und Detailzeichnungen im Maßstabe
M 1:25 anzulegen, wie in der Ausführungsplanung
vorgegeben. Zusätzlich zu den vorgenannten Papierplänen
ist ein digitaler Plansatz im DWG-Format (A-CAD 2018
oder später) zu übergeben.

Es ist durch den AN eine Funktionsbeschreibung
einschließlich Betriebsanweisung für die mechanischen
oder elektrotechnischen Einrichtungen inklusive einer
einmaligen Einweisung (vor Ort) des
Bedienungspersonals zu erbringen.

Die Kosten werden nicht gesondert vergütet und sind in
die nachfolgende Position einzukalkulieren.

**03.01.010 Herstellung von Bestands- und Abrechnungsunterlagen**
Herstellung von georeferenzierten Bestands- und
Abrechnungsunterlagen. Hierzu sind tachymetrische
Geländeaufnahmen vor und nach den Bauarbeiten
durchzuführen, die auch größtenteils Grundlage für die
Massenermittlung und entsprechend der vorliegenden
Ausschreibung beschriftet sind. Die Pläne oder ggfls.
beigefügten Listen müssen die nach Maßgabe des AG und
AN notwendigen Maßangaben (Flächen, Längen, Höhen)
enthalten.
Die Lage und Höhenlage der neu verlegten
Fernwärmeleitung ist von besonderer Bedeutung bei der
Vermessung. Die Daten sind zwingend zu erfassen.

Vor Endausfertigung sind dem AG Vorabzüge zur Korrektur
zu übergeben.  Bestands- und Abrechnungspläne sind
jeweils im Maßstab 1:250 oder größer anzufertigen. Beim
Vorliegen verschiedener Bestands- und
Abrechnungsbereiche (Bauabschnitte) ist für jeden
Bereich ein gesonderter Plan zu erstellen. Des Weiteren
ist ein Übersichtsplan mit den einzelnen Bestands- und
Abrechnungsabschnitten beizufügen.  Bestands- und
Abrechnungspläne sind jeweils zweifach als
Papierabzüge, einfach als D01- Datei (entsprechend
beigefügter Datensatzbeschreibung und beigefügtem
Punktnummerkatalog) und einfach als DXF/ DWG- Datei
(ACAD 2007) auf CD zu liefern. Die Daten der DXF/ DWG-
Datei sind unter Beachtung der Ebenen-/Layer-Struktur
des AG anzufertigen, d.h. für jeden Oberflächentyp/
Nutzart (Pflaster Gehweg, Pflaster Parkstreifen,
Asphalt, o.ä.) ist ein gesonderter Layer anzulegen.

Alle auf gemessenen Flächen sind als geschlossene
Polylinien (Umringe) darzustellen.
Alle durchgehenden Linienbauwerke wie z.B. Bordanlagen
etc. sind als zusammenhängende Polylinien (Polygonzüge)
darzustellen.
Menge: 1,000 psch

### Bereich 04 STUNDENLOHNARBEITEN

#### Titel 04.01 Stundenlohnarbeiten Personaleinsatz

*Hinweis*
Vorbemerkung Stundenlohn

Arbeiten im Stundenlohn dürfen nur auf besondere Anweisung des Auftraggebers erfolgen.

Der Verrechnungssatz umfaßt sämtliche Aufwendungen,
insbesondere, den tatsächlichen Lohn einschl. vermögenswirksamer Leistungen mit den Zuschlägen für Gemeinkosten (Sozialkassenbeiträge, Winterbauumlage und dgl.)
sowie Lohn- bzw. Gehaltsnebenkosten und Zuschläge für
Überstunden.

**04.01.010 Einsatz eines Facharbeiters**
Menge: 5,000 Std

*Hinweis*
Vorbemerkung Gerätestunden

Die Gerätestellung im Stundenlohn darf nur auf besondere Anweisung des Auftraggebers erfolgen.

In die Verrechnungssätze sind sämtliche Aufwendungen
für die Bedienungskräfte, Unternehmerzuschläge, die
Vorhaltekosten, Betriebsstoffe, Abschreibungen und Verzinsung, Reparaturkosten und Überstundenanteile, der
An- und Abtransport zur Verwendungsstelle einzurechnen.

**04.01.020 Betriebsstunde eines Baggers**
Betriebsstunde eines Baggers  bis 21 to inkl. Mann.
Menge: 5,000 h

**04.01.030 Betriebsstunde Kompressor mit 1 Hammer**
Betriebsstunde eines Kompressors mit einem
Presslufthammer inkl. Mann
Menge: 5,000 h

**04.01.040 Betriebsstunde eines Radladers**
Betriebsstunde eines Radladers inkl. Mann.
Menge: 5,000 h

**04.01.050 Betriebsstunden LKW-Allradkipper 15 to**
Betriebsstunden eines LKW-Allradkippers mit ca. 15 to
Gesamtgewicht inkl. Mann.
Menge: 5,000 h

USt %: 19,00
